# Recercado realizado mediante piezas prefabricadas de hormigón polímero, color a elegir, de 15x15x2 cm

- Propiedad del archivo: CYPE INGENIEROS, S.A.
- Formato: FIEBDC-3/2002
- Divisa: EUR
- Costes indirectos: 3.00 %
- IVA: 21.00 %

## H Remates y ayudas

### HR Remates

#### HRC Recercados

**HRC010** m Recercado realizado mediante piezas prefabricadas de hormigón polímero, color a elegir, de 15x15x2 cm.
Formación de recercado de hueco de fachada piezas prefabricadas de hormigón polímero, color a elegir, de 15x15x2 cm, con cartela, recibidas con una capa de mortero de cemento, industrial, con aditivo hidrófugo, M-15, con un espesor de 15 mm, sobre la que se introducen los anclajes metálicos, previendo una junta de 5 mm entre piezas. Incluso fijaciones metálicas y sellado de juntas en las uniones entre piezas y con la fachada con masilla de poliuretano de gran flexibilidad.
Incluye: Preparación de la superficie de apoyo. Replanteo de las piezas en el hueco. Colocación, aplomado, nivelación y alineación de las piezas. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.005 | 39.80 | 0.20 |
| mt20wwa040 | kg | Adhesivo cementoso flexible y de gran adherencia. (material) | 1.850 | 0.50 | 0.93 |
| mt20rhl010g | m | Piezas prefabricadas de hormigón polímero que incluyen jamba y moldura, color a elegir, de 15x15x2 cm, con anclaje metálico de acero inoxidable, para formación de recercado de huecos de fachada. (material) | 1.100 | 23.92 | 26.31 |
| mt20wwa025 | m | Perfil de espuma de polietileno, de 6 mm de diámetro, para relleno de juntas. (material) | 0.300 | 0.39 | 0.12 |
| mt20wwa035 | Ud | Bote de imprimación para masillas (250 cm³). (material) | 0.036 | 5.35 | 0.19 |
| mt20wwa030 | Ud | Bote de masilla de poliuretano impermeable (310 cm³). (material) | 0.073 | 5.25 | 0.38 |
| op00amo010 |  | Amoladora o radial. | 1.000 | 0.00 | 0.00 |
| mo020 | h | Oficial 1ª construcción. (mano de obra) | 0.303 | 17.24 | 5.22 |
| mo113 | h | Peón ordinario construcción. (mano de obra) | 0.317 | 15.92 | 5.05 |
| % | % | Costes directos complementarios | 2 % | 38.41 | 0.77 |
|  |  | Costes directos |  |  | 39.18 |
