# Albardilla de aluminio extrusionado. Sistema "BS DINTEL"

- Propiedad del archivo: CYPE INGENIEROS, S.A.
- Formato: FIEBDC-3/2002
- Divisa: EUR
- Costes indirectos: 3.00 %
- IVA: 21.00 %

## H Remates y ayudas

### HR Remates de fachada

#### HRL De aluminio

**HRL011** m Albardilla de aluminio extrusionado. Sistema "BS DINTEL".
Albardilla metálica a un agua, de aluminio extrusionado, con un ángulo de inclinación de 10°, "BS DINTEL", lacado en color, con el sello QUALICOAT, que garantiza el espesor y la calidad del proceso de lacado, espesor 2 mm, desarrollo 185 mm y 2 pliegues, con goterón, para cubrición de muros; fijada a soporte de acero galvanizado, de 2 mm de espesor, para nivelación y sujeción a la obra de la albardilla metálica con tornillos, "BS DINTEL", colocado previamente en el muro; fijación con tornillos autotaladrantes de acero galvanizado; y sellado de las juntas entre piezas y, en su caso, de las uniones con los muros con sellador adhesivo monocomponente.
Incluye: Preparación de la superficie de apoyo. Colocación de los soportes. Replanteo de las piezas. Corte de las piezas. Colocación y fijación de las piezas metálicas niveladas y aplomadas. Sellado de juntas y limpieza.
Criterio de medición de proyecto: Longitud medida a ejes, según documentación gráfica de Proyecto.
Criterio de medición de obra: Se medirá, a ejes, la longitud realmente ejecutada según especificaciones de Proyecto.

| Código | Ud | Descripción | Rendimiento | Precio | Importe |
|---|---|---|---|---|---|
| mt20ame012b | Ud | Soporte de acero galvanizado, de 2 mm de espesor, para nivelación y sujeción a la obra de la albardilla metálica con tornillos, "BS DINTEL". (material) | 0.670 | 4.30 | 2.88 |
| mt20ame011e | m | Albardilla metálica a un agua, de aluminio extrusionado, con un ángulo de inclinación de 10°, "BS DINTEL", lacado en color, con el sello QUALICOAT, que garantiza el espesor y la calidad del proceso de lacado, espesor 2 mm, desarrollo 185 mm y 2 pliegues, con goterón, para cubrición de muros. (material) | 1.000 | 31.80 | 31.80 |
| mt12www050 | Ud | Tornillo autotaladrante de acero galvanizado. (material) | 1.330 | 0.05 | 0.07 |
| mt22www010d | Ud | Cartucho de 290 ml de sellador adhesivo monocomponente, neutro, superelástico, a base de polímero MS, color transparente, con resistencia a la intemperie y a los rayos UV y elongación hasta rotura 750%. (material) | 0.200 | 5.29 | 1.06 |
| op00ciz010 |  | Cizalla. | 1.000 | 0.00 | 0.00 |
| mo018 | h | Oficial 1ª cerrajero. (mano de obra) | 0.140 | 23.41 | 3.28 |
| mo059 | h | Ayudante cerrajero. (mano de obra) | 0.070 | 21.99 | 1.54 |
| % | % | Costes directos complementarios | 2 % | 40.63 | 0.81 |
|  |  | Costes directos |  |  | 41.44 |
