# Jamba de madera

- Propiedad del archivo: CYPE INGENIEROS, S.A.
- Formato: FIEBDC-3/2002
- Divisa: EUR
- Costes indirectos: 3.00 %
- IVA: 21.00 %

## H Remates y ayudas

### HR Remates de fachada

#### HRM De madera

**HRM020** m Jamba de madera.
Jamba de madera maciza de pino Oregón, de 300x32 mm, barnizada en taller; colocación con adhesivo de caucho sintético; y sellado de las juntas entre piezas y de las uniones con los muros con adhesivo de polímero MS.
Incluye: Replanteo de las piezas. Corte de las piezas. Colocación de reglas y plomadas sujetas al muro. Colocación, aplomado, nivelación y alineación. Sellado de juntas y limpieza.
Criterio de medición de proyecto: Longitud medida por su mayor desarrollo lineal, según documentación gráfica de Proyecto.
Criterio de medición de obra: Se medirá, por su mayor desarrollo lineal, la longitud realmente ejecutada según especificaciones de Proyecto, incluyendo la longitud que pudiera perderse en ingletes.

| Código | Ud | Descripción | Rendimiento | Precio | Importe |
|---|---|---|---|---|---|
| mt29tma140 | kg | Adhesivo de caucho sintético, de aplicación a dos caras, para revestimientos decorativos de madera. (material) | 0.090 | 4.10 | 0.37 |
| mt20jma010aa | m | Jamba de madera maciza de pino Oregón, de 300x32 mm, barnizada en taller. (material) | 1.000 | 15.76 | 15.76 |
| mt22www010b | Ud | Cartucho de 290 ml de sellador adhesivo monocomponente, neutro, superelástico, a base de polímero MS, color gris, con resistencia a la intemperie y a los rayos UV y elongación hasta rotura 750%. (material) | 0.100 | 5.29 | 0.53 |
| mo017 | h | Oficial 1ª carpintero. (mano de obra) | 0.200 | 22.45 | 4.49 |
| mo058 | h | Ayudante carpintero. (mano de obra) | 0.200 | 21.15 | 4.23 |
| % | % | Costes directos complementarios | 2 % | 25.38 | 0.51 |
|  |  | Costes directos |  |  | 25.89 |
