# Placa exterior de portero electrónico colectivo

- Propiedad del archivo: CYPE INGENIEROS, S.A.
- Formato: FIEBDC-3/2002
- Divisa: EUR
- Costes indirectos: 3.00 %
- IVA: 21.00 %

## I Instalaciones

### IA Audiovisuales

#### IAV Interfonía y vídeo

**IAV022** Ud Placa exterior de portero electrónico colectivo.
Instalación de placa exterior de acceso adicional de portero electrónico convencional para 10 viviendas compuesta de: placa exterior de calle convencional con 10 pulsadores de llamada, cierre superior e inferior, alimentador. Incluso abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 32.000 | 0.42 | 13.44 |
| mt40pga010 | m | Cable formado por conductores de cobre flexible de 8x0,22 mm², con aislamiento de PVC y vaina exterior de PVC blanco. (material) | 50.000 | 0.45 | 22.50 |
| mt40pea030c | m | Cable paralelo formado por conductores de cobre de 2x1,0 mm². Según UNE 21031. (material) | 7.000 | 0.82 | 5.74 |
| mt40pga020b | Ud | Caja de empotrar, para módulo compacto. (material) | 1.000 | 5.04 | 5.04 |
| mt40pga062b | Ud | Visera, para módulo compacto. (material) | 1.000 | 31.57 | 31.57 |
| mt40pgp070f | Ud | Módulo compacto para audio, con 10 pulsadores de llamada en dos columnas y cierre superior e inferior. (material) | 1.000 | 99.76 | 99.76 |
| mt40pga090b | Ud | Módulo de sonido. (material) | 1.000 | 124.79 | 124.79 |
| mt40pga050a | Ud | Abrepuertas eléctrico de corriente alterna. (material) | 1.000 | 17.78 | 17.78 |
| mt40pga130a | Ud | Fuente de alimentación, para portero electrónico. (material) | 1.000 | 25.38 | 25.38 |
| mo003 | h | Oficial 1ª electricista. (mano de obra) | 13.200 | 22.74 | 300.17 |
| mo102 | h | Ayudante electricista. (mano de obra) | 13.200 | 20.98 | 276.94 |
| % | % | Costes directos complementarios | 2 % | 923.11 | 18.46 |
|  |  | Costes directos |  |  | 941.57 |
