# Cortina de aire, para sistema VRV-IV, para gas R-410A

- Propiedad del archivo: CYPE INGENIEROS, S.A.
- Formato: FIEBDC-3/2002
- Divisa: EUR
- Costes indirectos: 3.00 %
- IVA: 21.00 %

## I Instalaciones

### IB Sistemas de climatización

#### IBY Sistema VRV (Daikin)

**IBY225** Ud Cortina de aire, para sistema VRV-IV, para gas R-410A.
Cortina de aire para sistema VRV-IV (Volumen de Refrigerante Variable), para gas R-410A, alimentación monofásica (230V/50Hz) independiente, para puerta de altura entre 2 y 2,3 m y anchura 1 m, para colgar, modelo CYVS100DK80-F "DAIKIN", potencia calorífica 7,4 kW, presión sonora a velocidad baja 34 dBA, caudal de aire 1164 m³/h, de 270x1000x590 mm, peso 56 kg, válvula de expansión electrónica, bomba de drenaje, bloque de terminales F1-F2 para cable de 2 hilos de transmisión y control (bus D-III Net) a unidad exterior, tecnología de rectificador de flujo (distribución optimizada de lamas) para garantizar impulsión de aire en régimen laminar, color blanco RAL 9010. Regulación: control remoto multifunción, modelo Madoka BRC1H52W.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai300aaa | Ud | Cortina de aire para sistema VRV-IV (Volumen de Refrigerante Variable), para gas R-410A, alimentación monofásica (230V/50Hz) independiente, para puerta de altura entre 2 y 2,3 m y anchura 1 m, para colgar, modelo CYVS100DK80-F "DAIKIN", potencia calorífica 7,4 kW, presión sonora a velocidad baja 34 dBA, caudal de aire 1164 m³/h, de 270x1000x590 mm, peso 56 kg, válvula de expansión electrónica, bomba de drenaje, bloque de terminales F1-F2 para cable de 2 hilos de transmisión y control (bus D-III Net) a unidad exterior, tecnología de rectificador de flujo (distribución optimizada de lamas) para garantizar impulsión de aire en régimen laminar, color blanco RAL 9010. (material) | 1.000 | 4941.00 | 4941.00 |
| mt42dai508a | Ud | Control remoto multifunción, modelo Madoka BRC1H52W "DAIKIN", color blanco, con programación semanal, posibilidad de seleccionar modo estándar o simplificado de hoteles, función marcha/paro, cambio de modo de funcionamiento, limitación de la temperatura de consigna, selección de la velocidad del ventilador y funciones avanzadas a través de App para smartphone con conectividad Bluetooth Low Energy (BLE). (material) | 1.000 | 215.00 | 215.00 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mt42dai900 | m | Cable bus de 2 hilos, de 0,5 mm² de sección por hilo (material) | 3.000 | 0.80 | 2.40 |
| mo005 | h | Oficial 1ª instalador de climatización. (mano de obra) | 0.500 | 23.74 | 11.87 |
| mo104 | h | Ayudante instalador de climatización. (mano de obra) | 0.500 | 21.90 | 10.95 |
| % | % | Costes directos complementarios | 2 % | 5184.91 | 103.70 |
|  |  | Costes directos |  |  | 5288.61 |
