# Caldera a gasóleo, colectiva, de condensación, de pie, de acero inoxidable

- Propiedad del archivo: CYPE INGENIEROS, S.A.
- Formato: FIEBDC-3/2002
- Divisa: EUR
- Costes indirectos: 3.00 %
- IVA: 21.00 %

## I Instalaciones

### IC Calefacción, refrigeración, climatización y A.C.S.

#### ICC Calderas a gasóleo

**ICC220** Ud Caldera a gasóleo, colectiva, de condensación, de pie, de acero inoxidable.
Caldera de pie, de condensación, modelo TP3 Cond 500 "FERROLI", para quemador presurizado de gasóleo o gas, de acero inoxidable Dúplex AISI 2205, emisión de NOx clase 6, potencia (80/60°C) 457,5 kW, potencia (50/30°C) 500 kW, rendimiento (80/60°C) 97%, rendimiento (50/30°C) 106%, rendimiento al 30% de la carga 107,5%, peso 1338 kg; cuadro de control, BT 2. Incluso y desagüe a sumidero para el vaciado de la caldera y el drenaje de la válvula de seguridad, sin incluir el conducto para evacuación de los productos de la combustión. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38fer110m | Ud | Caldera de pie, de condensación, modelo TP3 Cond 500 "FERROLI", para quemador presurizado de gasóleo o gas, de acero inoxidable Dúplex AISI 2205, emisión de NOx clase 6, potencia (80/60°C) 457,5 kW, potencia (50/30°C) 500 kW, rendimiento (80/60°C) 97%, rendimiento (50/30°C) 106%, rendimiento al 30% de la carga 107,5%, peso 1338 kg. (material) | 1.000 | 33165.00 | 33165.00 |
| mt38ccg100f | Ud | Quemador presurizado modulante para gasóleo, de potencia máxima 600 kW, con encendido electrónico. (material) | 1.000 | 2225.00 | 2225.00 |
| mt38fer053a | Ud | Cuadro de control, BT 2 "FERROLI", con control de las tres etapas del quemador y de la bomba de evacuación de condensados, interruptores de puesta en marcha de la bomba de circulación y de la caldera, termostato de seguridad con rearme manual y termómetro analógico, para caldera TP3 Cond. (material) | 1.000 | 580.00 | 580.00 |
| mt38www050 | Ud | Desagüe a sumidero, para el drenaje de la válvula de seguridad, compuesto por 1 m de tubo de acero negro de 1/2" y embudo desagüe, incluso accesorios y piezas especiales. (material) | 1.000 | 15.00 | 15.00 |
| mt38www010 | Ud | Material auxiliar para instalaciones de calefacción. (material) | 1.000 | 1.68 | 1.68 |
| mt37www010 | Ud | Material auxiliar para instalaciones de fontanería. (material) | 1.000 | 1.40 | 1.40 |
| mo004 | h | Oficial 1ª calefactor. (mano de obra) | 4.000 | 22.00 | 88.00 |
| mo103 | h | Ayudante calefactor. (mano de obra) | 4.000 | 20.30 | 81.20 |
| % | % | Costes directos complementarios | 2 % | 36157.28 | 723.15 |
|  |  | Costes directos |  |  | 36880.43 |
