# Regulación de un circuito de calefacción por suelo radiante

- Propiedad del archivo: CYPE INGENIEROS, S.A.
- Formato: FIEBDC-3/2002
- Divisa: EUR
- Costes indirectos: 3.00 %
- IVA: 21.00 %

## I Instalaciones

### IC Calefacción, refrigeración, climatización y A.C.S.

#### ICE Emisores por agua para calefacción y refrigeración

**ICE157** Ud Regulación de un circuito de calefacción por suelo radiante.
Válvula de limitación de la temperatura de retorno para un circuito de calefacción, con rueda de termostato para regulación de la temperatura entre 20°C y 40°C, purgador de aire, conexiones eurocono de 3/4", instalada en caja de 145x145x55 mm, empotrable en pared, con tapa lacada en blanco de 155x155 mm, y 2 curvatubos de plástico, con kit de 2 racores de cobre niquelado con salida roscada eurocono hembra, 16 mm x 3/4", para conexión del circuito de suelo radiante a la válvula y kit de 2 codos a 90° de cobre niquelado con salida roscada eurocono macho, 16 mm x 3/4" para conexión del tubo al circuito de alta temperatura. Totalmente montado, conexionado y probado.
Incluye: Replanteo de la unidad. Colocación y fijación de la unidad. Conexionado de la unidad a la tubería.
Criterio de medición de proyecto: Número de unidades previstas, según documentación gráfica de Proyecto.
Criterio de medición de obra: Se medirá el número de unidades realmente ejecutadas según especificaciones de Proyecto.

| Código | Ud | Descripción | Rendimiento | Precio | Importe |
|---|---|---|---|---|---|
| mt38sch140a | Ud | Válvula de limitación de la temperatura de retorno para un circuito de calefacción, con rueda de termostato para regulación de la temperatura entre 20°C y 40°C, purgador de aire, conexiones eurocono de 3/4", instalada en caja de 145x145x55 mm, empotrable en pared, con tapa lacada en blanco de 155x155 mm, y 2 curvatubos de plástico. (material) | 1.000 | 231.91 | 231.91 |
| mt38sch065ad | Ud | Kit de 2 racores de cobre niquelado con salida roscada eurocono hembra, 16 mm x 3/4". (material) | 1.000 | 10.54 | 10.54 |
| mt38sch067f | Ud | Kit de 2 codos a 90° de cobre niquelado con salida roscada eurocono macho, 16 mm x 3/4". (material) | 1.000 | 30.64 | 30.64 |
| mo004 | h | Oficial 1ª calefactor. (mano de obra) | 0.200 | 22.74 | 4.55 |
| mo103 | h | Ayudante calefactor. (mano de obra) | 0.200 | 20.98 | 4.20 |
| % | % | Costes directos complementarios | 2 % | 281.84 | 5.64 |
|  |  | Costes directos |  |  | 287.48 |
