# Sistema de calefacción y refrigeración por suelo radiante, con capa de mortero, "TIEMME"

- Propiedad del archivo: CYPE INGENIEROS, S.A.
- Formato: FIEBDC-3/2002
- Divisa: EUR
- Costes indirectos: 3.00 %
- IVA: 21.00 %

## I Instalaciones

### IC Calefacción, refrigeración, climatización y A.C.S.

#### ICE Emisores por agua para calefacción y refrigeración

**ICE118** m² Sistema de calefacción y refrigeración por suelo radiante, con capa de mortero, "TIEMME".
Sistema de calefacción por suelo radiante New Classic Graphite "TIEMME", formado por lámina de polietileno, de 0,2 mm de espesor, 4503, panel aislante de poliestireno expandido (EPS) con grafito, con lámina rígida de poliestireno (PS) con tetones de 0,16 mm de espesor y color verde, de dimensión útil 1200x800 mm y espesor 10 mm, espesor total 34 mm, espesor total equivalente 15,7 mm, resistencia a compresión 250 kPa, densidad 40 kg/m³, 4500GRF, perfil de polietileno expandido, con cinta autoadhesiva, de 90 mm de altura, 4508, tubo de polietileno reticulado de alta densidad (PE-Xb) con barrera de oxígeno (EVOH), de 16 mm de diámetro exterior y 1,8 mm de espesor, COBRAPEX EVOH 0200B, grapas de plástico, 4527 y mortero autonivelante, "TIEMME", CA - C20 - F4 según UNE-EN 13813, de 50 mm de espesor. Totalmente montado, conexionado y probado.
Incluye: Preparación y limpieza de la superficie de apoyo. Replanteo de la instalación. Extendido de la barrera antihumedad. Fijación del zócalo perimetral. Colocación de los paneles. Replanteo de la tubería. Colocación y fijación de las tuberías. Vertido y extendido de la capa de mortero autonivelante. Realización de pruebas de servicio.
Criterio de medición de proyecto: Superficie útil, medida según documentación gráfica de Proyecto.
Criterio de medición de obra: Se medirá la superficie realmente ejecutada según especificaciones de Proyecto.

| Código | Ud | Descripción | Rendimiento | Precio | Importe |
|---|---|---|---|---|---|
| mt38tie040a | m² | Lámina de polietileno, de 0,2 mm de espesor, 4503 "TIEMME", para formación de barrera antihumedad. (material) | 1.000 | 3.28 | 3.28 |
| mt38tie010a | m | Banda base de polietileno expandido con una cara adhesiva de 100 mm y lámina de polietileno de colocación vertical de 140x5 mm, 4507 "TIEMME", para formación de zócalo perimetral. (material) | 0.600 | 2.23 | 1.34 |
| mt38tie060a | m | Perfil de polietileno expandido, con cinta autoadhesiva, de 90 mm de altura, 4508 "TIEMME", suministrado en piezas de 2 m de longitud, para formación de junta de dilatación. (material) | 0.050 | 10.35 | 0.52 |
| mt17tie010f | m² | Panel aislante de poliestireno expandido (EPS) con grafito, con lámina rígida de poliestireno (PS) con tetones de 0,16 mm de espesor y color verde, de dimensión útil 1200x800 mm y espesor 10 mm, espesor total 34 mm, espesor total equivalente 15,7 mm, resistencia a compresión 250 kPa, densidad 40 kg/m³, 4500GRF "TIEMME", con propagación retardada de la llama Euroclase E, machihembrado en el perímetro, paso de 50 mm. (material) | 1.000 | 33.61 | 33.61 |
| mt37tie010aa | m | Tubo de polietileno reticulado de alta densidad (PE-Xb) con barrera de oxígeno (EVOH), de 16 mm de diámetro exterior y 1,8 mm de espesor, COBRAPEX EVOH 0200B "TIEMME", presión nominal 10 bar, temperatura de uso máxima 95°C a 6 bar, conductividad térmica 0,38 W/(mK), suministrado en rollos de 120 m de longitud. (material) | 10.000 | 1.70 | 17.00 |
| mt38tie030a | Ud | Grapa de plástico, 4527 "TIEMME", con aletas de anclaje, de 28 mm de altura. (material) | 20.000 | 0.39 | 7.80 |
| mt09mal020a | m³ | Mortero autonivelante, CA - C20 - F4 según UNE-EN 13813, a base de sulfato cálcico, para espesores de 2,5 a 7,0 cm, usado en nivelación de pavimentos. (material) | 0.050 | 259.96 | 13.00 |
| mt08aaa010a | m³ | Agua. (material) | 0.004 | 1.50 | 0.01 |
| mq06pym020 | h | Mezcladora-bombeadora para morteros autonivelantes. (maquinaria) | 0.050 | 10.91 | 0.55 |
| mo004 | h | Oficial 1ª calefactor. (mano de obra) | 0.670 | 22.74 | 15.24 |
| mo103 | h | Ayudante calefactor. (mano de obra) | 0.670 | 20.98 | 14.06 |
| mo031 | h | Oficial 1ª aplicador de mortero autonivelante. (mano de obra) | 0.050 | 22.13 | 1.11 |
| mo069 | h | Ayudante aplicador de mortero autonivelante. (mano de obra) | 0.050 | 21.02 | 1.05 |
| % | % | Costes directos complementarios | 2 % | 108.57 | 2.17 |
|  |  | Costes directos |  |  | 110.74 |
