# Deshumidificador portátil de condensación

- Propiedad del archivo: CYPE INGENIEROS, S.A.
- Formato: FIEBDC-3/2002
- Divisa: EUR
- Costes indirectos: 3.00 %
- IVA: 21.00 %

## I Instalaciones

### IC Calefacción, refrigeración, climatización y A.C.S.

#### ICF Unidades no autónomas para climatización

**ICF102** Ud Deshumidificador portátil de condensación.
Deshumidificador para adosar a paramento vertical, caudal de aire nominal 350 m³/h, deshumidificación 39 l/24h (aire a 30°C, humedad relativa 80%), modelo CDT40 "DANTHERM", rango de funcionamiento de humedad relativa desde 40 hasta 100%, rango de funcionamiento de temperatura desde 3 hasta 32°C, alimentación monofásica a 230 V y 50 Hz, consumo eléctrico 0,81 kW, nivel sonoro 59 dBA, dimensiones 545x740x540 mm, peso 43 kg, compuesto por unidad frigorífica completa con compresor rotativo y refrigerante R-407C, ventilador axial, filtros, higrostato interno, sistema de desescarche, terminal para evacuación de condensados, depósito de condensados, envolvente de acero galvanizado acabado pintado con pintura electrostática con rejilla de admisión, rejilla de impulsión, asa ajustable en altura y ruedas de gran tamaño, sistema electrónico de control y pantalla táctil con leds indicadores de estado, contador de horas de funcionamiento, interruptor de encendido y apagado, con bomba de evacuación de condensados. Totalmente montado.
Incluye: Replanteo de la unidad. Colocación de la unidad. Conexionado con las redes eléctrica y de recogida de condensados. Montaje y conexionado de accesorios.
Criterio de medición de proyecto: Número de unidades previstas, según documentación gráfica de Proyecto.
Criterio de medición de obra: Se medirá el número de unidades realmente ejecutadas según especificaciones de Proyecto.

| Código | Ud | Descripción | Rendimiento | Precio | Importe |
|---|---|---|---|---|---|
| mt38dan020gg | Ud | Deshumidificador para adosar a paramento vertical, caudal de aire nominal 350 m³/h, deshumidificación 39 l/24h (aire a 30°C, humedad relativa 80%), modelo CDT40 "DANTHERM", rango de funcionamiento de humedad relativa desde 40 hasta 100%, rango de funcionamiento de temperatura desde 3 hasta 32°C, alimentación monofásica a 230 V y 50 Hz, consumo eléctrico 0,81 kW, nivel sonoro 59 dBA, dimensiones 545x740x540 mm, peso 43 kg, compuesto por unidad frigorífica completa con compresor rotativo y refrigerante R-407C, ventilador axial, filtros, higrostato interno, sistema de desescarche, terminal para evacuación de condensados, depósito de condensados, envolvente de acero galvanizado acabado pintado con pintura electrostática con rejilla de admisión, rejilla de impulsión, asa ajustable en altura y ruedas de gran tamaño, sistema electrónico de control y pantalla táctil con leds indicadores de estado, contador de horas de funcionamiento, interruptor de encendido y apagado. (material) | 1.000 | 2059.00 | 2059.00 |
| mt38dan026d | Ud | Bomba de evacuación de condensados, "DANTHERM". (material) | 1.000 | 463.00 | 463.00 |
| mo005 | h | Oficial 1ª instalador de climatización. (mano de obra) | 3.500 | 20.48 | 71.68 |
| mo104 | h | Ayudante instalador de climatización. (mano de obra) | 3.500 | 18.88 | 66.08 |
| % | % | Costes directos complementarios | 2 % | 2659.76 | 53.20 |
|  |  | Costes directos |  |  | 2712.96 |
