# Cortina de aire

- Propiedad del archivo: CYPE INGENIEROS, S.A.
- Formato: FIEBDC-3/2002
- Divisa: EUR
- Costes indirectos: 3.00 %
- IVA: 21.00 %

## I Instalaciones

### IC Calefacción, refrigeración, climatización y A.C.S.

#### ICF Unidades no autónomas para climatización

**ICF130** Ud Cortina de aire.
Cortina de aire, con batería de agua, con caja metálica barnizada color blanco RAL 9003, de 1080x210x250 mm (recomendado para altura máxima 3 m), caudal de aire 1600 m³/h, potencia 10 kW (temperatura de entrada del aire: 15°C, temperatura de entrada del agua: 80°C, salto térmico del agua: 20°C), ventilador tangencial de alto rendimiento con motor para alimentación monofásica a 230 V, de tres velocidades, control remoto para selección de velocidad. Totalmente montada, conexionada y puesta en marcha por la empresa instaladora para la comprobación de su correcto funcionamiento.
Incluye: Replanteo de la unidad. Colocación y fijación de la unidad. Conexionado. Puesta en marcha.
Criterio de medición de proyecto: Número de unidades previstas, según documentación gráfica de Proyecto.
Criterio de medición de obra: Se medirá el número de unidades realmente ejecutadas según especificaciones de Proyecto.

| Código | Ud | Descripción | Rendimiento | Precio | Importe |
|---|---|---|---|---|---|
| mt42csp120a | Ud | Cortina de aire, con batería de agua, con caja metálica barnizada color blanco RAL 9003, de 1080x210x250 mm (recomendado para altura máxima 3 m), caudal de aire 1600 m³/h, potencia 10 kW (temperatura de entrada del aire: 15°C, temperatura de entrada del agua: 80°C, salto térmico del agua: 20°C), ventilador tangencial de alto rendimiento con motor para alimentación monofásica a 230 V, de tres velocidades, control remoto para selección de velocidad. (material) | 1.000 | 1550.58 | 1550.58 |
| mo005 | h | Oficial 1ª instalador de climatización. (mano de obra) | 3.000 | 22.74 | 68.22 |
| mo104 | h | Ayudante instalador de climatización. (mano de obra) | 3.000 | 20.98 | 62.94 |
| % | % | Costes directos complementarios | 2 % | 1681.74 | 33.63 |
|  |  | Costes directos |  |  | 1715.37 |
