# Regulación y control centralizado

- Propiedad del archivo: CYPE INGENIEROS, S.A.
- Formato: FIEBDC-3/2002
- Divisa: EUR
- Costes indirectos: 3.00 %
- IVA: 21.00 %

## I Instalaciones

### IC Calefacción, refrigeración, climatización y A.C.S.

#### ICF Unidades no autónomas para climatización

**ICF001** Ud Regulación y control centralizado.
Regulación y control centralizado, formado por: controlador de fancoil (FCC), configurado como maestro; sonda de temperatura para impulsión para aire primario; termostato de ambiente (RU) multifuncional. Totalmente montado, conexionado y puesto en marcha por la empresa instaladora para la comprobación de su correcto funcionamiento.
Incluye: Replanteo de la unidad. Colocación y fijación de la unidad. Conexionado con el fancoil. Puesta en marcha.
Criterio de medición de proyecto: Número de unidades previstas, según documentación gráfica de Proyecto.
Criterio de medición de obra: Se medirá el número de unidades realmente ejecutadas según especificaciones de Proyecto.

| Código | Ud | Descripción | Rendimiento | Precio | Importe |
|---|---|---|---|---|---|
| mt42cnt090b | Ud | Controlador de fancoil (FCC), configurado como maestro, con acción proporcional sobre válvula y gestión automática de hasta 3 velocidades de ventilación, entrada digital con función configurable desde controlador central del sistema. (material) | 1.000 | 172.00 | 172.00 |
| mt42cnt110b | Ud | Sonda de temperatura de impulsión. (material) | 1.000 | 12.00 | 12.00 |
| mt42cnt100a | Ud | Termostato ambiente (RU) multifuncional, con sonda de temperatura incorporada y display digital para ajuste y visualización de temperatura, modo de funcionamiento y velocidad de ventilación. (material) | 1.000 | 60.00 | 60.00 |
| mt35cun040aa | m | Cable unipolar H07V-K, siendo su tensión asignada de 450/750 V, reacción al fuego clase Eca según UNE-EN 50575, con conductor multifilar de cobre clase 5 (-K) de 1,5 mm² de sección, con aislamiento de PVC (V). Según UNE 21031-3. (material) | 6.000 | 0.40 | 2.40 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mo005 | h | Oficial 1ª instalador de climatización. (mano de obra) | 1.110 | 22.74 | 25.24 |
| mo104 | h | Ayudante instalador de climatización. (mano de obra) | 1.110 | 20.98 | 23.29 |
| % | % | Costes directos complementarios | 2 % | 298.62 | 5.97 |
|  |  | Costes directos |  |  | 304.59 |
