# Sistema de calefacción por suelo radiante eléctrico, en seco

- Propiedad del archivo: CYPE INGENIEROS, S.A.
- Formato: FIEBDC-3/2002
- Divisa: EUR
- Costes indirectos: 3.00 %
- IVA: 21.00 %

## I Instalaciones

### IC Calefacción, refrigeración, climatización y A.C.S.

#### ICM Emisores eléctricos para calefacción

**ICM055** m² Sistema de calefacción por suelo radiante eléctrico, en seco.
Sistema "MAGNUM HEATING" de calefacción por suelo radiante eléctrico, formado por paneles de poliestireno, para aislamiento térmico HeatBoard, de 78,8x59,4 cm y 12 mm de espesor, superficie útil 0,451 m², conductividad térmica 0,31 W/(mK), paso de los cables calefactores 10 cm, cable radiante eléctrico HeatBoard 6, de potencia 6 W/m, alimentación monofásica a 230 V, formado por cable calefactor de 2 hilos, con aislamiento de teflón y funda protectora de PVC libre de halógenos y cable eléctrico de alimentación de 3 hilos y 2,5 m de longitud, film de polietileno, de 4x3 m y 0,1 mm de espesor, banda de poliestireno, de 10 cm de anchura y. Totalmente montado, conexionado y probado.
Incluye: Limpieza y preparación de la superficie soporte. Colocación del aislamiento térmico. Colocación del cable calefactor sobre el aislamiento térmico.
Criterio de medición de proyecto: Superficie útil, medida según documentación gráfica de Proyecto.
Criterio de medición de obra: Se medirá la superficie realmente ejecutada según especificaciones de Proyecto.

| Código | Ud | Descripción | Rendimiento | Precio | Importe |
|---|---|---|---|---|---|
| mt17mag003a | Ud | Paquete de 10 paneles de poliestireno, para aislamiento térmico HeatBoard 430010 "MAGNUM HEATING", de 78,8x59,4 cm y 12 mm de espesor, superficie útil 0,451 m², conductividad térmica 0,31 W/(mK), paso de los cables calefactores 10 cm. (material) | 0.222 | 240.35 | 53.36 |
| mt38mag007a | Ud | Bobina de 30 m de cable radiante eléctrico HeatBoard 6 136018 "MAGNUM HEATING", de potencia 6 W/m, alimentación monofásica a 230 V, formado por cable calefactor de 2 hilos, con aislamiento de teflón y funda protectora de PVC libre de halógenos y cable eléctrico de alimentación de 3 hilos y 2,5 m de longitud. (material) | 0.333 | 81.80 | 27.24 |
| mt38mag013a | Ud | Rollo de 10 m de banda de poliestireno 720400 "MAGNUM HEATING", de 10 cm de anchura. (material) | 0.050 | 5.45 | 0.27 |
| mt38mag005b | Ud | Film de polietileno 720807 "MAGNUM HEATING", de 4x3 m y 0,1 mm de espesor. (material) | 0.083 | 22.80 | 1.89 |
| mo004 | h | Oficial 1ª calefactor. (mano de obra) | 0.200 | 22.00 | 4.40 |
| mo103 | h | Ayudante calefactor. (mano de obra) | 0.200 | 20.30 | 4.06 |
| % | % | Costes directos complementarios | 2 % | 91.22 | 1.82 |
|  |  | Costes directos |  |  | 93.04 |
