# Sistema de calefacción por suelo radiante eléctrico, en seco

- Propiedad del archivo: CYPE INGENIEROS, S.A.
- Formato: FIEBDC-3/2002
- Divisa: EUR
- Costes indirectos: 3.00 %
- IVA: 21.00 %

## I Instalaciones

### IC Calefacción, refrigeración, climatización y A.C.S.

#### ICM Emisores eléctricos para calefacción

**ICM055** m² Sistema de calefacción por suelo radiante eléctrico, en seco.
Sistema "MAGNUM HEATING" de calefacción por suelo radiante eléctrico, formado por film de polietileno, de 4x3 m y 0,1 mm de espesor, placas para aislamiento térmico y acústico PS, de 120x50 cm y 6 mm de espesor, conductividad térmica 0,0279 W/(mK), resistencia a compresión 60 kN/m², y lámina radiante eléctrica Foil, de potencia 120 W/m², 0,6 m de anchura y 0,3 mm de espesor, alimentación monofásica a 230 V, con juego de terminales de conexión eléctrica, para lámina radiante eléctrica Foil, cinta adhesiva de aluminio, de 5 cm de anchura y banda de poliestireno, de 10 cm de anchura. Totalmente montado, conexionado y probado.
Incluye: Limpieza y preparación de la superficie soporte. Colocación de la barrera de vapor. Colocación del aislamiento térmico. Colocación de la lámina radiante.
Criterio de medición de proyecto: Superficie útil, medida según documentación gráfica de Proyecto.
Criterio de medición de obra: Se medirá la superficie realmente ejecutada según especificaciones de Proyecto.

| Código | Ud | Descripción | Rendimiento | Precio | Importe |
|---|---|---|---|---|---|
| mt38mag005b | Ud | Film de polietileno 720807 "MAGNUM HEATING", de 4x3 m y 0,1 mm de espesor. (material) | 0.083 | 22.80 | 1.89 |
| mt17mag001b | Ud | Paquete de 10 placas para aislamiento térmico y acústico PS 730300 "MAGNUM HEATING", de 120x50 cm y 6 mm de espesor, conductividad térmica 0,0279 W/(mK), resistencia a compresión 60 kN/m². (material) | 0.167 | 38.55 | 6.44 |
| mt38mag004b | m² | Lámina radiante eléctrica Foil 360120 "MAGNUM HEATING", de potencia 120 W/m², 0,6 m de anchura y 0,3 mm de espesor, alimentación monofásica a 230 V. (material) | 1.000 | 34.10 | 34.10 |
| mt38mag009b | Ud | Juego de terminales de conexión eléctrica 720815 "MAGNUM HEATING", para lámina radiante eléctrica Foil. (material) | 0.100 | 52.75 | 5.28 |
| mt38mag140a | Ud | Rollo de 22,5 m de cinta adhesiva de aluminio 720200 "MAGNUM HEATING", de 5 cm de anchura. (material) | 0.089 | 8.50 | 0.76 |
| mt38mag013a | Ud | Rollo de 10 m de banda de poliestireno 720400 "MAGNUM HEATING", de 10 cm de anchura. (material) | 0.050 | 5.45 | 0.27 |
| mo004 | h | Oficial 1ª calefactor. (mano de obra) | 0.200 | 20.48 | 4.10 |
| mo103 | h | Ayudante calefactor. (mano de obra) | 0.200 | 18.88 | 3.78 |
| % | % | Costes directos complementarios | 2 % | 56.62 | 1.13 |
|  |  | Costes directos |  |  | 57.75 |
