# Emisor eléctrico para sistema de calefacción por techo radiante, con falso techo registrable

- Propiedad del archivo: CYPE INGENIEROS, S.A.
- Formato: FIEBDC-3/2002
- Divisa: EUR
- Costes indirectos: 3.00 %
- IVA: 21.00 %

## I Instalaciones

### IC Calefacción, refrigeración, climatización y A.C.S.

#### ICM Emisores eléctricos para calefacción

**ICM051** Ud Emisor eléctrico para sistema de calefacción por techo radiante, con falso techo registrable.
Panel radiante eléctrico, con placa Prima Armstrong, borde para perfilería vista y aislamiento de fibra de vidrio de 29,7 kg/m³, para sistema de calefacción por techo radiante, con falso techo registrable, potencia 60 W, dimensiones 600x600x55 mm, con generación de radiación infrarroja por film radiante y alimentación monofásica a 230 V, peso 1,8 kg.
Incluye: Colocación del emisor. Conexionado y comprobación de su correcto funcionamiento.
Criterio de medición de proyecto: Número de unidades previstas, según documentación gráfica de Proyecto.
Criterio de medición de obra: Se medirá el número de unidades realmente ejecutadas según especificaciones de Proyecto.

| Código | Ud | Descripción | Rendimiento | Precio | Importe |
|---|---|---|---|---|---|
| mt38ilo120acr | Ud | Panel radiante eléctrico, con placa Prima Armstrong, borde para perfilería vista y aislamiento de fibra de vidrio de 29,7 kg/m³, para sistema de calefacción por techo radiante, con falso techo registrable, potencia 60 W, dimensiones 600x600x55 mm, con generación de radiación infrarroja por film radiante y alimentación monofásica a 230 V, peso 1,8 kg. (material) | 1.000 | 38.61 | 38.61 |
| mo004 | h | Oficial 1ª calefactor. (mano de obra) | 0.056 | 22.74 | 1.27 |
| mo103 | h | Ayudante calefactor. (mano de obra) | 0.038 | 20.98 | 0.80 |
| % | % | Costes directos complementarios | 2 % | 40.68 | 0.81 |
|  |  | Costes directos |  |  | 41.49 |
