# Sistema de calefacción por suelo radiante eléctrico, en seco

- Propiedad del archivo: CYPE INGENIEROS, S.A.
- Formato: FIEBDC-3/2002
- Divisa: EUR
- Costes indirectos: 3.00 %
- IVA: 21.00 %

## I Instalaciones

### IC Calefacción, refrigeración, climatización y A.C.S.

#### ICM Emisores eléctricos para calefacción

**ICM055** m² Sistema de calefacción por suelo radiante eléctrico, en seco.
Sistema de calefacción por suelo radiante eléctrico, compuesto por lámina de polipropileno, suministrada en rollos de 12,5x0,98 m y 5,5 mm de espesor, adherida al soporte, y cable calefactor eléctrico, con una potencia de 80 W/m², para recubrir con una base de pavimento en capa fina y un solado de piedra natural o de baldosas cerámicas (no incluidos en este precio).
Incluye: Limpieza y preparación de la superficie soporte. Colocación y fijación de la lámina de desolidarización. Colocación del cable calefactor sobre la lámina de desolidarización. Conexionado y comprobación de su correcto funcionamiento.
Criterio de medición de proyecto: Superficie útil, medida según documentación gráfica de Proyecto.
Criterio de medición de obra: Se medirá la superficie realmente ejecutada según especificaciones de Proyecto.

| Código | Ud | Descripción | Rendimiento | Precio | Importe |
|---|---|---|---|---|---|
| mt38sch085f | m² | Lámina de polipropileno, suministrada en rollos de 12,5x0,98 m y 5,5 mm de espesor, de estructura nodular en su cara superior y revestida de geotextil no tejido autoadhesivo en su cara inferior, para soporte del cable calefactor eléctrico, con funciones de desolidarización y equilibrio de la presión de vapor, suministrada en rollos de 12,5x0,98 m y 5,5 mm de espesor. (material) | 1.000 | 30.79 | 30.79 |
| mt38sch400aab | Ud | Bobina de cable calefactor eléctrico, con una potencia de 80 W/m², para calefacción de 0,4 m² con una potencia total de 30 W, una longitud total de 4 m y una longitud de cable frío de 4 m, para instalación sobre lámina de desolidarización, con pieza de conexión en un extremo. (material) | 2.500 | 119.81 | 299.53 |
| mo004 | h | Oficial 1ª calefactor. (mano de obra) | 0.200 | 22.74 | 4.55 |
| mo103 | h | Ayudante calefactor. (mano de obra) | 0.200 | 20.98 | 4.20 |
| % | % | Costes directos complementarios | 2 % | 339.07 | 6.78 |
|  |  | Costes directos |  |  | 345.85 |
