# Canalización de protección para la línea frigorífica, el cableado eléctrico de alimentación y la red de evacuación de condensados

- Propiedad del archivo: CYPE INGENIEROS, S.A.
- Formato: FIEBDC-3/2002
- Divisa: EUR
- Costes indirectos: 3.00 %
- IVA: 21.00 %

## I Instalaciones

### IC Calefacción, refrigeración, climatización y A.C.S.

#### ICN Unidades autónomas de climatización

**ICN005** m Canalización de protección para la línea frigorífica, el cableado eléctrico de alimentación y la red de evacuación de condensados.
Canalización de protección para la línea frigorífica, el cableado eléctrico de alimentación y la red de evacuación de condensados, formada por canal protectora de PVC, color blanco, de 40x90 mm, aislante, con grado de protección IK08, estable frente a los rayos UV y con resistencia a la intemperie. Incluso piezas.
Criterio de valoración económica: El precio no incluye la línea frigorífica, el cableado eléctrico de alimentación ni la red de evacuación de condensados.
Incluye: Replanteo. Colocación y fijación.
Criterio de medición de proyecto: Longitud medida según documentación gráfica de Proyecto.
Criterio de medición de obra: Se medirá la longitud realmente ejecutada según especificaciones de Proyecto.

| Código | Ud | Descripción | Rendimiento | Precio | Importe |
|---|---|---|---|---|---|
| mt42cag010c | m | Canal protectora de PVC, color blanco, de 40x90 mm, aislante, con grado de protección IK08, estable frente a los rayos UV y con resistencia a la intemperie, según UNE-EN 50085-1, para alojar la línea frigorífica, el cableado eléctrico de alimentación y la red de evacuación de condensados, incluso piezas. (material) | 1.000 | 14.90 | 14.90 |
| op00ato010 |  | Atornillador. | 1.000 | 0.00 | 0.00 |
| op00mar010 |  | Martillo. | 1.000 | 0.00 | 0.00 |
| op00tal010 |  | Taladro. | 1.000 | 0.00 | 0.00 |
| mo003 | h | Oficial 1ª electricista. (mano de obra) | 0.079 | 22.74 | 1.80 |
| mo102 | h | Ayudante electricista. (mano de obra) | 0.079 | 20.98 | 1.66 |
| % | % | Costes directos complementarios | 2 % | 18.36 | 0.37 |
|  |  | Costes directos |  |  | 18.73 |
