# Caldera para la combustión de astillas de madera

- Propiedad del archivo: CYPE INGENIEROS, S.A.
- Formato: FIEBDC-3/2002
- Divisa: EUR
- Costes indirectos: 3.00 %
- IVA: 21.00 %

## I Instalaciones

### IC Calefacción, refrigeración, climatización y A.C.S.

#### ICQ Calderas de biomasa

**ICQ010** Ud Caldera para la combustión de astillas de madera.
Caldera para la combustión de astillas, potencia nominal de 6 a 20 kW, con cuerpo de acero soldado y ensayado a presión, de 1490x600x960 mm, aislamiento interior, cámara de combustión con sistema automático de limpieza del quemador mediante parrilla basculante, intercambiador de calor de tubos verticales con mecanismo de limpieza automática, sistema de recogida y extracción de cenizas del módulo de combustión y depósito de cenizas extraíble, control de la combustión mediante sonda integrada, sistema de mando integrado con pantalla táctil, para el control de la combustión, del acumulador de A.C.S., del depósito de inercia, del sistema de elevación de la temperatura de retorno y de la válvula mezcladora para un rápido calentamiento del circuito de calefacción, sin incluir el conducto para evacuación de los productos de la combustión. Totalmente montada, conexionada y puesta en marcha por la empresa instaladora para la comprobación de su correcto funcionamiento.
Incluye: Replanteo. Presentación de los elementos. Montaje de la caldera y sus accesorios. Conexionado con las redes de conducción de agua, de salubridad y eléctrica, y con el conducto de evacuación de los productos de la combustión. Puesta en marcha.
Criterio de medición de proyecto: Número de unidades previstas, según documentación gráfica de Proyecto.
Criterio de medición de obra: Se medirá el número de unidades realmente ejecutadas según especificaciones de Proyecto.

| Código | Ud | Descripción | Rendimiento | Precio | Importe |
|---|---|---|---|---|---|
| mt38cbh013aa | Ud | Caldera para la combustión de astillas, potencia nominal de 6 a 20 kW, con cuerpo de acero soldado y ensayado a presión, de 1490x600x960 mm, aislamiento interior, cámara de combustión con sistema automático de limpieza del quemador mediante parrilla basculante, intercambiador de calor de tubos verticales con mecanismo de limpieza automática, sistema de recogida y extracción de cenizas del módulo de combustión y depósito de cenizas extraíble, control de la combustión mediante sonda integrada, sistema de mando integrado con pantalla táctil, para el control de la combustión, del acumulador de A.C.S., del depósito de inercia, del sistema de elevación de la temperatura de retorno y de la válvula mezcladora para un rápido calentamiento del circuito de calefacción. (material) | 1.000 | 13419.90 | 13419.90 |
| mt38cbh102a | Ud | Supervisión y dirección del procedimiento de ensamblaje y conexionado interno de caldera de biomasa. (material) | 1.000 | 575.25 | 575.25 |
| mt38cbh103a | Ud | Ensamblaje y conexionado interno de caldera de biomasa. (material) | 1.000 | 731.25 | 731.25 |
| mt38cbh100b | Ud | Puesta en marcha y formación en el manejo de caldera de biomasa. (material) | 1.000 | 349.05 | 349.05 |
| mo004 | h | Oficial 1ª calefactor. (mano de obra) | 6.000 | 23.74 | 142.44 |
| mo103 | h | Ayudante calefactor. (mano de obra) | 6.000 | 21.90 | 131.40 |
| % | % | Costes directos complementarios | 2 % | 15349.29 | 306.99 |
|  |  | Costes directos |  |  | 15656.28 |
