# Ventilador de techo

- Propiedad del archivo: CYPE INGENIEROS, S.A.
- Formato: FIEBDC-3/2002
- Divisa: EUR
- Costes indirectos: 3.00 %
- IVA: 21.00 %

## I Instalaciones

### IC Calefacción, refrigeración, climatización y A.C.S.

#### ICR Sistemas de conducción de aire

**ICR013** Ud Ventilador de techo.
Ventilador de techo, de 1303 mm de diámetro, con cuatro palas reversibles de madera color blanco por ambas caras, cuerpo de metal, acabado lacado en color blanco, conmutador para el control del sentido de giro, regulación de la velocidad por tirador de cadenilla y motor de tres velocidades para alimentación monofásica a 230 V y 50 Hz de frecuencia, con protección térmica, de 200 r.p.m., potencia absorbida 55 W, caudal máximo 6000 m³/h, nivel de presión sonora 46 dBA. Incluso accesorios y elementos de fijación.
Incluye: Replanteo. Colocación y fijación. Conexionado y comprobación de su correcto funcionamiento.
Criterio de medición de proyecto: Número de unidades previstas, según documentación gráfica de Proyecto.
Criterio de medición de obra: Se medirá el número de unidades realmente ejecutadas según especificaciones de Proyecto.

| Código | Ud | Descripción | Rendimiento | Precio | Importe |
|---|---|---|---|---|---|
| mt42svs720aa | Ud | Ventilador de techo, de 1303 mm de diámetro, con cuatro palas reversibles de madera color blanco por ambas caras, cuerpo de metal, acabado lacado en color blanco, conmutador para el control del sentido de giro, regulación de la velocidad por tirador de cadenilla y motor de tres velocidades para alimentación monofásica a 230 V y 50 Hz de frecuencia, con protección térmica, de 200 r.p.m., potencia absorbida 55 W, caudal máximo 6000 m³/h, nivel de presión sonora 46 dBA. (material) | 1.000 | 115.43 | 115.43 |
| mo011 | h | Oficial 1ª montador. (mano de obra) | 0.120 | 22.74 | 2.73 |
| mo080 | h | Ayudante montador. (mano de obra) | 0.120 | 21.02 | 2.52 |
| % | % | Costes directos complementarios | 2 % | 120.68 | 2.41 |
|  |  | Costes directos |  |  | 123.09 |
