# Recuperador de calor y humedad aire-aire, con batería de expansión directa. Instalación en techo

- Propiedad del archivo: CYPE INGENIEROS, S.A.
- Formato: FIEBDC-3/2002
- Divisa: EUR
- Costes indirectos: 3.00 %
- IVA: 21.00 %

## I Instalaciones

### IC Calefacción, refrigeración, climatización y A.C.S.

#### ICR Sistemas de conducción de aire

**ICR116** Ud Recuperador de calor y humedad aire-aire, con batería de expansión directa. Instalación en techo.
Recuperador entálpico aire-aire, eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. Instalación en techo.
Incluye: Replanteo. Colocación y fijación. Conexionado con la red eléctrica. Conexionado de la unidad a las líneas frigoríficas. Comprobación de su correcto funcionamiento.
Criterio de medición de proyecto: Número de unidades previstas, según documentación gráfica de Proyecto.
Criterio de medición de obra: Se medirá el número de unidades realmente ejecutadas según especificaciones de Proyecto.

| Código | Ud | Descripción | Rendimiento | Precio | Importe |
|---|---|---|---|---|---|
| mt42dai650d | Ud | Recuperador entálpico aire-aire, eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. (material) | 1.000 | 2657.85 | 2657.85 |
| mt42dai652a | Ud | Batería de expansión directa, potencia frigorífica 3,4 kW, potencia calorífica 4,2 kW, de 250x550x809 mm, peso 19 kg, para recuperador de calor aire-aire. (material) | 1.000 | 1790.10 | 1790.10 |
| mo005 | h | Oficial 1ª instalador de climatización. (mano de obra) | 0.700 | 22.74 | 15.92 |
| mo104 | h | Ayudante instalador de climatización. (mano de obra) | 0.700 | 20.98 | 14.69 |
| % | % | Costes directos complementarios | 2 % | 4478.56 | 89.57 |
|  |  | Costes directos |  |  | 4568.13 |
