# Válvula de equilibrado

- Propiedad del archivo: CYPE INGENIEROS, S.A.
- Formato: FIEBDC-3/2002
- Divisa: EUR
- Costes indirectos: 3.00 %
- IVA: 21.00 %

## I Instalaciones

### IC Calefacción, refrigeración, climatización y A.C.S.

#### ICS Sistemas de conducción de agua

**ICS097** Ud Válvula de equilibrado.
Válvula de equilibrado estático, campo de regulación de 0,2 a 14,88 m³/h, con cuerpo de bronce, tomas para medición de presión, volante con 40 posiciones de ajuste, válvula de purga, conexiones roscadas hembra de 1 1/4" de diámetro y temperatura máxima de 110°C.
Incluye: Replanteo. Colocación. Conexionado. Comprobación de su correcto funcionamiento.
Criterio de medición de proyecto: Número de unidades previstas, según documentación gráfica de Proyecto.
Criterio de medición de obra: Se medirá el número de unidades realmente ejecutadas según especificaciones de Proyecto.

| Código | Ud | Descripción | Rendimiento | Precio | Importe |
|---|---|---|---|---|---|
| mt38sth116dd | Ud | Válvula de equilibrado estático, campo de regulación de 0,2 a 14,88 m³/h, con cuerpo de bronce, tomas para medición de presión, volante con 40 posiciones de ajuste, válvula de purga, conexiones roscadas hembra de 1 1/4" de diámetro y temperatura máxima de 110°C. (material) | 1.000 | 129.92 | 129.92 |
| mt38www012 | Ud | Material auxiliar para instalaciones de calefacción y A.C.S. (material) | 0.050 | 2.10 | 0.11 |
| mo004 | h | Oficial 1ª calefactor. (mano de obra) | 0.400 | 22.74 | 9.10 |
| % | % | Costes directos complementarios | 2 % | 139.13 | 2.78 |
|  |  | Costes directos |  |  | 141.91 |
