# Separador hidráulico

- Propiedad del archivo: CYPE INGENIEROS, S.A.
- Formato: FIEBDC-3/2002
- Divisa: EUR
- Costes indirectos: 3.00 %
- IVA: 21.00 %

## I Instalaciones

### IC Calefacción, refrigeración, climatización y A.C.S.

#### ICS Sistemas de conducción de agua

**ICS120** Ud Separador hidráulico.
Separador hidráulico de polietileno resistente a la temperatura (PE-RT), de 90 mm de diámetro, serie FUSIOPER, "TERMOCONCEPT", para una temperatura de trabajo de -20°C a +90°C, con purgador automático, grifo de vaciado, termómetro y cuatro derivaciones con racores de conexión con rosca hembra de 1" de diámetro y un racor de conexión con salida por tuerca móvil con rosca hembra de 1 1/2" de diámetro para bomba circuladora.
Incluye: Replanteo. Colocación. Conexionado y comprobación de su correcto funcionamiento.
Criterio de medición de proyecto: Número de unidades previstas, según documentación gráfica de Proyecto.
Criterio de medición de obra: Se medirá el número de unidades realmente ejecutadas según especificaciones de Proyecto.

| Código | Ud | Descripción | Rendimiento | Precio | Importe |
|---|---|---|---|---|---|
| mt38tmc250d | Ud | Separador hidráulico de polietileno resistente a la temperatura (PE-RT), de 90 mm de diámetro, serie FUSIOPER, "TERMOCONCEPT", para una temperatura de trabajo de -20°C a +90°C, con purgador automático, grifo de vaciado, termómetro y cuatro derivaciones con racores de conexión con rosca hembra de 1" de diámetro y un racor de conexión con salida por tuerca móvil con rosca hembra de 1 1/2" de diámetro para bomba circuladora. (material) | 1.000 | 185.85 | 185.85 |
| mo011 | h | Oficial 1ª montador. (mano de obra) | 0.200 | 22.00 | 4.40 |
| mo080 | h | Ayudante montador. (mano de obra) | 0.200 | 20.34 | 4.07 |
| % | % | Costes directos complementarios | 2 % | 194.32 | 3.89 |
|  |  | Costes directos |  |  | 198.21 |
