# Cable eléctrico de 450/750 V de tensión nominal

- Propiedad del archivo: CYPE INGENIEROS, S.A.
- Formato: FIEBDC-3/2002
- Divisa: EUR
- Costes indirectos: 3.00 %
- IVA: 21.00 %

## I Instalaciones

### IE Eléctricas

#### IEH Cables

**IEH010** m Cable eléctrico de 450/750 V de tensión nominal.
Cable unipolar H07V-K, siendo su tensión asignada de 450/750 V, reacción al fuego clase Eca, con conductor multifilar de cobre clase 5 (-K) de 1,5 mm² de sección, con aislamiento de PVC (V). Incluso accesorios y elementos de sujeción.
Incluye: Tendido del cable. Conexionado. Comprobación de su correcto funcionamiento.
Criterio de medición de proyecto: Longitud medida según documentación gráfica de Proyecto.
Criterio de medición de obra: Se medirá la longitud realmente ejecutada según especificaciones de Proyecto.

| Código | Ud | Descripción | Rendimiento | Precio | Importe |
|---|---|---|---|---|---|
| mt35cun040aa | m | Cable unipolar H07V-K, siendo su tensión asignada de 450/750 V, reacción al fuego clase Eca según UNE-EN 50575, con conductor multifilar de cobre clase 5 (-K) de 1,5 mm² de sección, con aislamiento de PVC (V). Según UNE 21031-3. (material) | 1.000 | 0.40 | 0.40 |
| mo003 | h | Oficial 1ª electricista. (mano de obra) | 0.010 | 23.74 | 0.24 |
| mo102 | h | Ayudante electricista. (mano de obra) | 0.010 | 21.90 | 0.22 |
| % | % | Costes directos complementarios | 2 % | 0.86 | 0.02 |
|  |  | Costes directos |  |  | 0.88 |
