# Base de toma de corriente, empotrada, antivandálica

- Propiedad del archivo: CYPE INGENIEROS, S.A.
- Formato: FIEBDC-3/2002
- Divisa: EUR
- Costes indirectos: 3.00 %
- IVA: 21.00 %

## I Instalaciones

### IE Eléctricas

#### IEM Mecanismos

**IEM062** Ud Base de toma de corriente, empotrada, antivandálica.
Base de toma de corriente, antivandálica, con tapa abatible, bipolar con contacto de tierra (2P+T), tipo Schuko, con grado de protección IP44, de intensidad asignada 16 A, tensión asignada 250 V, gama TX_44 "GIRA" formado por mecanismo para base de toma de corriente con contacto de tierra (2P+T), tipo Schuko, con tapa abatible antivandálica con símbolo, obturador para protección infantil y conexión mediante bornes con tornillo, con embellecedor de material termoplástico color blanco acabado brillante, con grado de protección IP44, gama TX_44, referencia 272466 y marco embellecedor antivandálico, para 1 elemento de material termoplástico color antracita, con junta de estanqueidad grado de protección IP44, gama TX_44, referencia 021167. Instalación empotrada.
Criterio de valoración económica: El precio no incluye la caja para mecanismo empotrado.
Incluye: Montaje, conexionado y comprobación de su correcto funcionamiento.
Criterio de medición de proyecto: Número de unidades previstas, según documentación gráfica de Proyecto.
Criterio de medición de obra: Se medirá el número de unidades realmente ejecutadas según especificaciones de Proyecto.

| Código | Ud | Descripción | Rendimiento | Precio | Importe |
|---|---|---|---|---|---|
| mt33gir874j | Ud | Mecanismo para base de toma de corriente con contacto de tierra (2P+T), tipo Schuko, con tapa abatible antivandálica con símbolo, obturador para protección infantil y conexión mediante bornes con tornillo, con embellecedor de material termoplástico color blanco acabado brillante, con grado de protección IP44, gama TX_44, referencia 272466 "GIRA", intensidad asignada 16 A, tensión asignada 250 V, con resistencia a los rayos UV y a la intemperie, para empotrar. (material) | 1.000 | 16.61 | 16.61 |
| mt33gir801nc | Ud | Marco embellecedor antivandálico, para 1 elemento de material termoplástico color antracita, con junta de estanqueidad grado de protección IP44, gama TX_44, referencia 021167 "GIRA", de montaje fácil (sin herramientas) y desmontaje con destornillador Torx T9 o T10. (material) | 1.000 | 12.53 | 12.53 |
| mo003 | h | Oficial 1ª electricista. (mano de obra) | 0.200 | 20.48 | 4.10 |
| % | % | Costes directos complementarios | 2 % | 33.24 | 0.66 |
|  |  | Costes directos |  |  | 33.90 |
