# Batería de botellas de gases licuados del petróleo (GLP)

- Propiedad del archivo: CYPE INGENIEROS, S.A.
- Formato: FIEBDC-3/2002
- Divisa: EUR
- Costes indirectos: 3.00 %
- IVA: 21.00 %

## I Instalaciones

### IG Gases combustibles

#### IGD Depósitos

**IGD100** Ud Batería de botellas de gases licuados del petróleo (GLP).
Batería para 6 botellas (3 de servicio y 3 de reserva), de 35 kg de capacidad unitaria de gases licuados del petróleo (GLP), con liras, válvulas antirretorno, colector, inversor automático, limitador de presión y válvula portamanómetro. Incluso accesorios de conexión y elementos de fijación.
Criterio de valoración económica: El precio no incluye las botellas de gases licuados del petróleo (GLP).
Incluye: Replanteo. Montaje, conexionado y comprobación de su correcto funcionamiento.
Criterio de medición de proyecto: Número de unidades previstas, según documentación gráfica de Proyecto.
Criterio de medición de obra: Se medirá el número de unidades realmente ejecutadas según especificaciones de Proyecto.

| Código | Ud | Descripción | Rendimiento | Precio | Importe |
|---|---|---|---|---|---|
| mt43bbg030a | Ud | Lira de 420 mm de longitud, para gases licuados del petróleo (GLP), según UNE 60712-3. (material) | 6.000 | 6.27 | 37.62 |
| mt43bbg040 | Ud | Válvula antirretorno de rosca métrica hembra-macho de 20 mm de diámetro y 150 mm de longitud, con junta. (material) | 6.000 | 2.36 | 14.16 |
| mt43bbg010c | Ud | Colector metálico, para 6 botellas de gases licuados del petróleo (GLP) (3 de servicio y 3 de reserva), colocadas en línea. (material) | 1.000 | 73.85 | 73.85 |
| mt43bbg020 | Ud | Inversor automático, de 10 kg/h de caudal nominal, 1,5 bar de presión de salida en servicio y 0,8 bar de presión de salida en reserva, para cambio de botellas sin interrupción del servicio de gas, según UNE-EN 13786. (material) | 1.000 | 59.13 | 59.13 |
| mt43bbg050 | Ud | Limitador de presión, de 10 kg/h de caudal nominal y 1,75 bar de presión de salida. (material) | 1.000 | 25.59 | 25.59 |
| mt43bbg080 | Ud | Válvula portamanómetro de rosca cilíndrica GAS hembra-macho de 1/4" de diámetro, PN=25 bar, con tapón. (material) | 1.000 | 17.73 | 17.73 |
| mo010 | h | Oficial 1ª instalador de gas. (mano de obra) | 3.000 | 22.74 | 68.22 |
| mo109 | h | Ayudante instalador de gas. (mano de obra) | 3.000 | 20.98 | 62.94 |
| % | % | Costes directos complementarios | 2 % | 359.24 | 7.18 |
|  |  | Costes directos |  |  | 366.42 |
