# Regulador de gases licuados del petróleo (GLP)

- Propiedad del archivo: CYPE INGENIEROS, S.A.
- Formato: FIEBDC-3/2002
- Divisa: EUR
- Costes indirectos: 3.00 %
- IVA: 21.00 %

## I Instalaciones

### IG Gases combustibles

#### IGW Elementos

**IGW005** Ud Regulador de gases licuados del petróleo (GLP).
Regulador de presión regulable, de 5 kg/h de caudal nominal, de 0,5 a 1,75 bar de presión de entrada y de 50 a 150 mbar de presión de salida.
Incluye: Montaje, conexionado y comprobación de su correcto funcionamiento.
Criterio de medición de proyecto: Número de unidades previstas, según documentación gráfica de Proyecto.
Criterio de medición de obra: Se medirá el número de unidades realmente ejecutadas según especificaciones de Proyecto.

| Código | Ud | Descripción | Rendimiento | Precio | Importe |
|---|---|---|---|---|---|
| mt43acr060b | Ud | Regulador de presión regulable, de 5 kg/h de caudal nominal, de 0,5 a 1,75 bar de presión de entrada y de 50 a 150 mbar de presión de salida. (material) | 1.000 | 25.92 | 25.92 |
| mo010 | h | Oficial 1ª instalador de gas. (mano de obra) | 0.250 | 23.74 | 5.94 |
| mo109 | h | Ayudante instalador de gas. (mano de obra) | 0.250 | 21.90 | 5.48 |
| % | % | Costes directos complementarios | 2 % | 37.34 | 0.75 |
|  |  | Costes directos |  |  | 38.09 |
