# Canalización secundaria

- Propiedad del archivo: CYPE INGENIEROS, S.A.
- Formato: FIEBDC-3/2002
- Divisa: EUR
- Costes indirectos: 3.00 %
- IVA: 21.00 %

## I Instalaciones

### IL Infraestructura de telecomunicaciones

#### ILS Canalizaciones secundarias

**ILS010** m Canalización secundaria.
Canalización secundaria en tramo comunitario, entre el registro secundario y el registro de terminación de red en el interior de la vivienda, en edificación de hasta 2 PAU, formada por 4 tubos (1 RTV, 1 cable de pares o cable de pares trenzados, 1 cable coaxial, 1 cable de fibra óptica) de PVC flexible, corrugados, reforzados de 32 mm de diámetro, resistencia a la compresión 320 N, resistencia al impacto 2 julios. Instalación empotrada. Incluso accesorios, elementos de sujeción e hilo guía.
Criterio de valoración económica: El precio no incluye las ayudas de albañilería para instalaciones.
Incluye: Replanteo del recorrido de la canalización. Colocación y fijación de los tubos. Colocación del hilo guía.
Criterio de medición de proyecto: Longitud medida según documentación gráfica de Proyecto.
Criterio de medición de obra: Se medirá la longitud realmente ejecutada según especificaciones de Proyecto.

| Código | Ud | Descripción | Rendimiento | Precio | Importe |
|---|---|---|---|---|---|
| mt35aia020d | m | Tubo curvable de PVC, transversalmente elástico, corrugado, forrado, de color negro, de 32 mm de diámetro nominal, para canalización empotrada en obra de fábrica (paredes y techos). Resistencia a la compresión 320 N, resistencia al impacto 2 julios, temperatura de trabajo -5°C hasta 60°C, con grado de protección IP547 según UNE 20324, propiedades eléctricas: aislante, no propagador de la llama. Según UNE-EN 61386-1 y UNE-EN 61386-22. (material) | 4.000 | 1.37 | 5.48 |
| mt40iva030 | m | Hilo guía de polipropileno de 3 mm de diámetro. (material) | 4.800 | 0.17 | 0.82 |
| mo001 | h | Oficial 1ª instalador de telecomunicaciones. (mano de obra) | 0.064 | 23.74 | 1.52 |
| mo056 | h | Ayudante instalador de telecomunicaciones. (mano de obra) | 0.080 | 21.90 | 1.75 |
| % | % | Costes directos complementarios | 2 % | 9.57 | 0.19 |
|  |  | Costes directos |  |  | 9.76 |
