# Franja cortafuegos inclinada

- Propiedad del archivo: CYPE INGENIEROS, S.A.
- Formato: FIEBDC-3/2002
- Divisa: EUR
- Costes indirectos: 3.00 %
- IVA: 21.00 %

## I Instalaciones

### IO Contra incendios

#### IOJ Protección pasiva contra incendios

**IOJ044** m² Franja cortafuegos inclinada, de 1 m en proyección horizontal, con una resistencia al fuego EI 60, para edificio de uso industrial, fijada mecánicamente a la medianera con subestructura soporte, sistema "PLACO", compuesta por 2 placas de yeso laminado DF / UNE-EN 520 - 1200 / 2500 / 15 / con los bordes longitudinales afinados, Placoflam PPF 15 "PLACO", formada por un alma de yeso de origen natural embutida e íntimamente ligada a dos láminas de cartón fuerte, reforzada por la inclusión en la masa de fibra de vidrio de hilo corto no tejido para mejorar su cohesión a temperaturas altas, fijadas a la subestructura soporte compuesta por canales y montantes, formando escuadras separadas 750 mm entre sí, suspensiones y perfiles separados 400 mm entre sí. Incluso tornillos para la fijación de las placas, y pasta y cinta para el tratamiento de juntas.
Franja cortafuegos inclinada, de 1 m en proyección horizontal, con una resistencia al fuego EI 60, para edificio de uso industrial, fijada mecánicamente a la medianera con subestructura soporte, sistema "PLACO", compuesta por 2 placas de yeso laminado DF / UNE-EN 520 - 1200 / 2500 / 15 / con los bordes longitudinales afinados, Placoflam PPF 15 "PLACO", formada por un alma de yeso de origen natural embutida e íntimamente ligada a dos láminas de cartón fuerte, reforzada por la inclusión en la masa de fibra de vidrio de hilo corto no tejido para mejorar su cohesión a temperaturas altas, fijadas a la subestructura soporte compuesta por canales y montantes, formando escuadras separadas 750 mm entre sí, suspensiones y perfiles separados 400 mm entre sí. Incluso tornillos para la fijación de las placas, y pasta y cinta para el tratamiento de juntas.
Incluye: Replanteo. Formación de las escuadras con canales y montantes. Colocación y fijación de las escuadras. Instalación de suspensiones. Colocación a presión de los perfiles contra las suspensiones. Preparación y corte de las placas. Atornillado de las placas a los perfiles. Tratamiento de juntas.
Criterio de medición de proyecto: Superficie medida según documentación gráfica de Proyecto.
Criterio de medición de obra: Se medirá la superficie realmente ejecutada según especificaciones de Proyecto.

| Código | Ud | Descripción | Rendimiento | Precio | Importe |
|---|---|---|---|---|---|
| mt12plp070b | m | Canal de perfil metálico de acero galvanizado, R 48 "PLACO", fabricado mediante laminación en frío, de 3000 mm de longitud, 48x30 mm de sección y 0,55 mm de espesor, según UNE-EN 14195. (material) | 3.670 | 1.50 | 5.51 |
| mt12plp060b | m | Montante de perfil metálico de acero galvanizado, M 48 "PLACO", fabricado mediante laminación en frío, de 3000 mm de longitud, 46,5x36 mm de sección y 0,6 mm de espesor, según UNE-EN 14195. (material) | 1.570 | 1.89 | 2.97 |
| mt12qlt030a | Ud | Tornillo autoperforante rosca-chapa, TRPF 13 "PLACO", de 13 mm de longitud. (material) | 16.800 | 0.03 | 0.50 |
| mt12ple110 | Ud | Suspensión C "PLACO". (material) | 4.200 | 0.14 | 0.59 |
| mt12plp010 | m | Perfil metálico de acero galvanizado, F-530 "PLACO", fabricado mediante laminación en frío, de 3000 mm de longitud, 45x18 mm de sección y 0,6 mm de espesor, para la realización de trasdosados autoportantes y techos, según UNE-EN 14195. (material) | 3.000 | 1.52 | 4.56 |
| mt12ple030 | Ud | Pieza de empalme F-530 "PLACO". (material) | 0.900 | 0.22 | 0.20 |
| mt12psg082 | Ud | Fijación para hormigón. (material) | 0.800 | 0.21 | 0.17 |
| mt12plk010gfocd | m² | Placa de yeso laminado DF / UNE-EN 520 - 1200 / 2500 / 15 / con los bordes longitudinales afinados, Placoflam PPF 15 "PLACO", formada por un alma de yeso de origen natural embutida e íntimamente ligada a dos láminas de cartón fuerte, reforzada por la inclusión en la masa de fibra de vidrio de hilo corto no tejido para mejorar su cohesión a temperaturas altas. (material) | 2.200 | 11.26 | 24.77 |
| mt12plt010a | Ud | Tornillo autorroscante TTPC 25 "PLACO", con cabeza de trompeta, de 25 mm de longitud, para instalación de placas de yeso laminado sobre perfiles de espesor inferior a 6 mm. (material) | 20.000 | 0.01 | 0.20 |
| mt12plt010d | Ud | Tornillo autorroscante TTPC 45 "PLACO", con cabeza de trompeta, de 45 mm de longitud, para instalación de placas de yeso laminado sobre perfiles de espesor inferior a 6 mm. (material) | 20.000 | 0.02 | 0.40 |
| mt12plm010a | kg | Pasta de secado en polvo SN "PLACO"; Euroclase A2-s1, d0 de reacción al fuego, según UNE-EN 13501-1, rango de temperatura de trabajo de 5 a 30°C, para aplicación manual con cinta de juntas, según UNE-EN 13963; para el tratamiento de las juntas de las placas de yeso laminado. (material) | 0.190 | 1.35 | 0.26 |
| mt12plj030 | m | Cinta autoadhesiva de malla de fibra de vidrio, "PLACO", para refuerzo de juntas. (material) | 0.600 | 0.69 | 0.41 |
| mo011 | h | Oficial 1ª montador. (mano de obra) | 0.301 | 19.11 | 5.75 |
| mo080 | h | Ayudante montador. (mano de obra) | 0.301 | 17.53 | 5.28 |
| mo053 | h | Oficial 1ª montador de prefabricados interiores. (mano de obra) | 0.301 | 19.11 | 5.75 |
| mo100 | h | Ayudante montador de prefabricados interiores. (mano de obra) | 0.301 | 17.53 | 5.28 |
| % | % | Costes directos complementarios | 2 % | 62.60 | 1.25 |
|  |  | Costes directos |  |  | 63.85 |
