# Canalón oculto en zona intermedia del faldón

- Propiedad del archivo: CYPE INGENIEROS, S.A.
- Formato: FIEBDC-3/2002
- Divisa: EUR
- Costes indirectos: 3.00 %
- IVA: 21.00 %

## I Instalaciones

### IS Evacuación de aguas

#### ISC Canalones

**ISC020** m Canalón oculto en zona intermedia del faldón.
Formación de canalón oculto situado en la zona intermedia del faldón para recogida de aguas de cubierta, mediante plancha de plomo laminado de 3,00 mm de espesor, conformada "in situ", de 1250 mm de desarrollo, con uniones soldadas, fijado con clavos sobre cajeado de ladrillo cerámico hueco doble, de 11,5 cm de espesor, recibido con mortero de cemento, industrial, M-5 y revestido en su superficie con una capa de emulsión asfáltica.
Incluye: Limpieza y preparación de la superficie. Formación de cajeado de fábrica de ladrillo. Aplicación de una capa de emulsión asfáltica. Conformado y colocación de canalón y piezas especiales. Ejecución de las uniones por soldadura. Conexionado y comprobación de su correcto funcionamiento.
Criterio de medición de proyecto: Longitud medida según documentación gráfica de Proyecto.
Criterio de medición de obra: Se medirá la longitud realmente ejecutada según especificaciones de Proyecto.

| Código | Ud | Descripción | Rendimiento | Precio | Importe |
|---|---|---|---|---|---|
| mt04lvc010c | Ud | Ladrillo cerámico hueco doble, para revestir, 24x11,5x9 cm, para uso en fábrica protegida (pieza P), densidad 780 kg/m³, según UNE-EN 771-1. (material) | 33.000 | 0.29 | 9.57 |
| mt08aaa010a | m³ | Agua. (material) | 0.016 | 1.50 | 0.02 |
| mt09mif010ca | t | Mortero industrial para albañilería, de cemento, color gris, categoría M-5 (resistencia a compresión 5 N/mm²), suministrado en sacos, según UNE-EN 998-2. (material) | 0.090 | 53.48 | 4.81 |
| mt13vap020a | m² | Plancha de plomo laminado de 3 mm de espesor, para formación de canalón oculto en cubierta inclinada. (material) | 1.100 | 52.11 | 57.32 |
| mt13vap021b | Ud | Clavos de acero galvanizado de 3 mm de diámetro y 50 mm de longitud, con junta estanca de plomo, para fijación de de piezas conformadas "in situ" en canalón oculto. (material) | 4.000 | 0.09 | 0.36 |
| mt14pap100b | kg | Emulsión asfáltica de base acuosa, tipo EA según UNE 104231. (material) | 0.200 | 2.20 | 0.44 |
| mq08sol020 | h | Equipo y elementos auxiliares para soldadura eléctrica. (maquinaria) | 0.100 | 3.42 | 0.34 |
| mo020 | h | Oficial 1ª construcción. (mano de obra) | 0.300 | 22.13 | 6.64 |
| mo077 | h | Ayudante construcción. (mano de obra) | 0.300 | 21.02 | 6.31 |
| mo113 | h | Peón ordinario construcción. (mano de obra) | 0.390 | 20.78 | 8.10 |
| mo032 | h | Oficial 1ª aplicador de productos impermeabilizantes. (mano de obra) | 0.100 | 22.13 | 2.21 |
| mo070 | h | Ayudante aplicador de productos impermeabilizantes. (mano de obra) | 0.100 | 21.02 | 2.10 |
| % | % | Costes directos complementarios | 2 % | 98.22 | 1.96 |
|  |  | Costes directos |  |  | 100.18 |
