# Válvula de aireación

- Propiedad del archivo: CYPE INGENIEROS, S.A.
- Formato: FIEBDC-3/2002
- Divisa: EUR
- Costes indirectos: 3.00 %
- IVA: 21.00 %

## I Instalaciones

### IS Evacuación de aguas

#### ISD Derivaciones individuales

**ISD007** Ud Válvula de aireación.
Válvula equilibradora de presión de ABS, Minivent "ADEQUA", de 32 mm de diámetro, color blanco, con diafragma, rejilla de protección contra la entrada de insectos y junta elástica de elastómero termoplástico, colocada mediante unión a presión con junta elástica.
Incluye: Montaje, conexionado y comprobación de su correcto funcionamiento.
Criterio de medición de proyecto: Número de unidades previstas, según documentación gráfica de Proyecto.
Criterio de medición de obra: Se medirá el número de unidades realmente ejecutadas según especificaciones de Proyecto.

| Código | Ud | Descripción | Rendimiento | Precio | Importe |
|---|---|---|---|---|---|
| mt36vaq015a | Ud | Válvula equilibradora de presión de ABS, Minivent "ADEQUA", de 32 mm de diámetro, color blanco, con diafragma, rejilla de protección contra la entrada de insectos y junta elástica de elastómero termoplástico, para tubería de ventilación terciaria (material) | 1.000 | 114.08 | 114.08 |
| mo008 | h | Oficial 1ª fontanero. (mano de obra) | 0.200 | 20.48 | 4.10 |
| mo107 | h | Ayudante fontanero. (mano de obra) | 0.200 | 18.88 | 3.78 |
| % | % | Costes directos complementarios | 2 % | 121.96 | 2.44 |
|  |  | Costes directos |  |  | 124.40 |
