# Bote sifónico

- Propiedad del archivo: CYPE INGENIEROS, S.A.
- Formato: FIEBDC-3/2002
- Divisa: EUR
- Costes indirectos: 3.00 %
- IVA: 21.00 %

## I Instalaciones

### IS Evacuación de aguas

#### ISD Derivaciones individuales

**ISD008** Ud Bote sifónico.
Bote sifónico de PVC, B-SS "ADEQUA", de 110 mm de diámetro, con cinco entradas de 40 mm de diámetro y una salida de 50 mm de diámetro, con rejilla de acero inoxidable, colocado superficialmente bajo el forjado. Incluso prolongador, líquido limpiador y adhesivo para tubos y accesorios de PVC.
Incluye: Presentación en seco de los tubos. Montaje, conexionado y comprobación de su correcto funcionamiento. Realización de pruebas de servicio.
Criterio de medición de proyecto: Número de unidades previstas, según documentación gráfica de Proyecto.
Criterio de medición de obra: Se medirá el número de unidades realmente ejecutadas según especificaciones de Proyecto.

| Código | Ud | Descripción | Rendimiento | Precio | Importe |
|---|---|---|---|---|---|
| mt36bsq010d | Ud | Bote sifónico de PVC, B-SS "ADEQUA", de 110 mm de diámetro, con cinco entradas de 40 mm de diámetro y una salida de 50 mm de diámetro, con rejilla de acero inoxidable. (material) | 1.000 | 9.25 | 9.25 |
| mt36tiq010qd | m | Tubo multicapa de PVC, serie B, según UNE-EN 1453-1, resistente al fuego (reacción al fuego clase B-s1, d0 según UNE-EN 13501-1), "ADEQUA", de 110 mm de diámetro y 3,2 mm de espesor, color gris RAL 7037, 3 m de longitud nominal, con embocadura, junta pegada, con el precio incrementado el 15% en concepto de accesorios y piezas especiales. (material) | 0.700 | 7.54 | 5.28 |
| mt11var009 | l | Líquido limpiador para pegado mediante adhesivo de tubos y accesorios de PVC. (material) | 0.040 | 16.54 | 0.66 |
| mt11var010 | l | Adhesivo para tubos y accesorios de PVC. (material) | 0.080 | 22.91 | 1.83 |
| mo008 | h | Oficial 1ª fontanero. (mano de obra) | 0.250 | 19.56 | 4.89 |
| mo107 | h | Ayudante fontanero. (mano de obra) | 0.125 | 18.01 | 2.25 |
| % | % | Costes directos complementarios | 2 % | 24.16 | 0.48 |
|  |  | Costes directos |  |  | 24.64 |
