# Sumidero para ducha de obra

- Propiedad del archivo: CYPE INGENIEROS, S.A.
- Formato: FIEBDC-3/2002
- Divisa: EUR
- Costes indirectos: 3.00 %
- IVA: 21.00 %

## I Instalaciones

### IS Evacuación de aguas

#### ISD Derivaciones individuales

**ISD009** Ud Sumidero para ducha de obra.
Sumidero sifónico extensible de PVC, serie Camaleón, modelo S-550 "JIMTEN", de salida vertical de 50 mm de diámetro y 83 mm de altura mínima, con rejilla de acero inoxidable modelo Camaleón 150, de 150x150 mm, acabado satinado, con válvula antiolores y filtro de pelos, desmontable, para desagüe de ducha de obra.
Incluye: Montaje, conexionado y comprobación de su correcto funcionamiento. Realización de pruebas de servicio.
Criterio de medición de proyecto: Número de unidades previstas, según documentación gráfica de Proyecto.
Criterio de medición de obra: Se medirá el número de unidades realmente ejecutadas según especificaciones de Proyecto.

| Código | Ud | Descripción | Rendimiento | Precio | Importe |
|---|---|---|---|---|---|
| mt15rej010lGp | Ud | Sumidero sifónico extensible de PVC, serie Camaleón, modelo S-550 "JIMTEN", de salida vertical de 50 mm de diámetro y 83 mm de altura mínima, con rejilla de acero inoxidable modelo Camaleón 150, de 150x150 mm, acabado satinado, con válvula antiolores y filtro de pelos, desmontable, para ducha de obra. (material) | 1.000 | 62.49 | 62.49 |
| mo008 | h | Oficial 1ª fontanero. (mano de obra) | 0.150 | 22.00 | 3.30 |
| mo107 | h | Ayudante fontanero. (mano de obra) | 0.075 | 20.30 | 1.52 |
| % | % | Costes directos complementarios | 2 % | 67.31 | 1.35 |
|  |  | Costes directos |  |  | 68.66 |
