# Red interior de evacuación insonorizada, para usos complementarios con dotación para: lavadero, realizada con tubo de polipropileno "ITALSAN" para la red de desagües

- Propiedad del archivo: CYPE INGENIEROS, S.A.
- Formato: FIEBDC-3/2002
- Divisa: EUR
- Costes indirectos: 3.00 %
- IVA: 21.00 %

## I Instalaciones

### IS Evacuación de aguas

#### ISD Derivaciones individuales

**ISD024** Ud Red interior de evacuación insonorizada, para usos complementarios con dotación para: lavadero, realizada con tubo de polipropileno "ITALSAN" para la red de desagües.
Red interior de evacuación insonorizada, para usos complementarios con dotación para: lavadero, realizada con tubo de polipropileno "ITALSAN" para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tii010hd | m | Tubo de triple capa de polipropileno, insonorizado, gama Triplus "ITALSAN", de 40 mm de diámetro y 1,8 mm de espesor, color azul, con extremo abocardado y junta elástica, según UNE-EN 1451-1, con un aislamiento acústico de 12 dBA para un caudal de 2 l/s, según UNE-EN 14366, suministrado en barras de 3 m de longitud, con el precio incrementado el 15% en concepto de accesorios y piezas especiales. (material) | 1.650 | 4.80 | 7.92 |
| op00ato010 |  | Atornillador. | 1.000 | 0.00 | 0.00 |
| op00mar010 |  | Martillo. | 1.000 | 0.00 | 0.00 |
| op00tal010 |  | Taladro. | 1.000 | 0.00 | 0.00 |
| mo008 | h | Oficial 1ª fontanero. (mano de obra) | 1.650 | 19.56 | 32.27 |
| mo107 | h | Ayudante fontanero. (mano de obra) | 0.825 | 18.01 | 14.86 |
| % | % | Costes directos complementarios | 2 % | 55.05 | 1.10 |
|  |  | Costes directos |  |  | 56.15 |
