# Boca de ventilación para interiores

- Propiedad del archivo: CYPE INGENIEROS, S.A.
- Formato: FIEBDC-3/2002
- Divisa: EUR
- Costes indirectos: 3.00 %
- IVA: 21.00 %

## I Instalaciones

### IV Ventilación

#### IVM Ventilación mecánica

**IVM021** Ud Boca de ventilación para interiores.
Boca de impulsión, graduable, de plástico color negro, código de pedido 10 019 076, modelo ComfoValve Luna S Black "ZEHNDER", de 170 mm de diámetro y entre 30 y 70 mm de altura, caudal máximo 75 m³/h, con cuello de conexión a conducto de 125 mm de diámetro y junta elástica, con elemento para reducción del ángulo de salida del aire a 240°, código de pedido 705 613 001, modelo Air Blocker, plenum para impulsión o retorno de aire, de polietileno color negro, código de pedido 990 326 136, modelo TVA-K 90 Línea.
Incluye: Replanteo. Colocación.
Criterio de medición de proyecto: Número de unidades previstas, según documentación gráfica de Proyecto.
Criterio de medición de obra: Se medirá el número de unidades realmente ejecutadas según especificaciones de Proyecto.

| Código | Ud | Descripción | Rendimiento | Precio | Importe |
|---|---|---|---|---|---|
| mt42zeh110d | Ud | Boca de impulsión, graduable, de plástico color negro, código de pedido 10 019 076, modelo ComfoValve Luna S Black "ZEHNDER", de 170 mm de diámetro y entre 30 y 70 mm de altura, caudal máximo 75 m³/h, con cuello de conexión a conducto de 125 mm de diámetro y junta elástica, para instalar en falso techo o en la superficie de la pared. (material) | 1.000 | 36.04 | 36.04 |
| mt42zeh112a | Ud | Elemento para reducción del ángulo de salida del aire a 240°, código de pedido 705 613 001, modelo Air Blocker "ZEHNDER". (material) | 1.000 | 6.82 | 6.82 |
| mt42zeh143f | Ud | Plenum para impulsión o retorno de aire, de polietileno color negro, código de pedido 990 326 136, modelo TVA-K 90 Línea, "ZEHNDER", de 125 mm de diámetro y 160 mm de altura, con una boca de 90 mm de diámetro, para conexión en línea, caudal máximo a una velocidad de 3 m/s 50 m³/h, con tapas desechables para evitar la entrada de suciedad durante el montaje y una grapa para fijar el conducto de ventilación, para instalación en pared o techo. (material) | 1.000 | 22.72 | 22.72 |
| mo005 | h | Oficial 1ª instalador de climatización. (mano de obra) | 0.150 | 22.00 | 3.30 |
| mo104 | h | Ayudante instalador de climatización. (mano de obra) | 0.150 | 20.30 | 3.05 |
| % | % | Costes directos complementarios | 2 % | 71.93 | 1.44 |
|  |  | Costes directos |  |  | 73.37 |
