# Boca de ventilación para interiores

- Propiedad del archivo: CYPE INGENIEROS, S.A.
- Formato: FIEBDC-3/2002
- Divisa: EUR
- Costes indirectos: 3.00 %
- IVA: 21.00 %

## I Instalaciones

### IV Ventilación

#### IVM Ventilación mecánica

**IVM021** Ud Boca de ventilación para interiores.
Boca de ventilación graduable de poliestireno en ejecución redonda, adecuada para extracción e impulsión, de 80 mm de diámetro, formada por un cuerpo con junta elástica de EPDM, un obturador central graduable y una rejilla central obturable.
Incluye: Replanteo. Colocación.
Criterio de medición de proyecto: Número de unidades previstas, según documentación gráfica de Proyecto.
Criterio de medición de obra: Se medirá el número de unidades realmente ejecutadas según especificaciones de Proyecto.

| Código | Ud | Descripción | Rendimiento | Precio | Importe |
|---|---|---|---|---|---|
| mt42svi190a | Ud | Boca de ventilación graduable de poliestireno en ejecución redonda, adecuada para extracción e impulsión, de 80 mm de diámetro, formada por un cuerpo con junta elástica de EPDM, un obturador central graduable y una rejilla central obturable. (material) | 1.000 | 11.78 | 11.78 |
| mo005 | h | Oficial 1ª instalador de climatización. (mano de obra) | 0.150 | 22.74 | 3.41 |
| mo104 | h | Ayudante instalador de climatización. (mano de obra) | 0.150 | 20.98 | 3.15 |
| % | % | Costes directos complementarios | 2 % | 18.34 | 0.37 |
|  |  | Costes directos |  |  | 18.71 |
