# Puerta interior corredera, de madera

- Propiedad del archivo: CYPE INGENIEROS, S.A.
- Formato: FIEBDC-3/2002
- Divisa: EUR
- Costes indirectos: 3.00 %
- IVA: 21.00 %

## L Carpintería, cerrajería, vidrios y protecciones solares

### LP Puertas interiores

#### LPM De madera

**LPM021** Ud Puerta interior corredera, de madera.
Puerta interior corredera para doble tabique con hueco, ciega, de una hoja de 203x82,5x3,5 cm, de tablero de fibras acabado en melamina color blanco, con alma alveolar de papel kraft; precerco de pino país de 90x35 mm; galces de MDF, con revestimiento de melamina, color blanco de 90x20 mm; tapajuntas de MDF, con revestimiento de melamina, color blanco de 70x10 mm en ambas caras. Incluso, herrajes de colgar, de cierre y tirador con manecilla para cierre de aluminio, serie básica.
Incluye: Presentación de la puerta. Colocación de los herrajes de colgar y guías. Colocación de la hoja. Colocación de los herrajes de cierre. Colocación de accesorios. Ajuste final. Realización de pruebas de servicio.
Criterio de medición de proyecto: Número de unidades previstas, según documentación gráfica de Proyecto.
Criterio de medición de obra: Se medirá el número de unidades realmente ejecutadas según especificaciones de Proyecto.

| Código | Ud | Descripción | Rendimiento | Precio | Importe |
|---|---|---|---|---|---|
| mt22aap011ja | Ud | Precerco de madera de pino, 90x35 mm, para puerta de una hoja, con elementos de fijación. (material) | 2.000 | 17.39 | 34.78 |
| mt22aga015ae | m | Galce de MDF, acabado en melamina de color blanco, 90x20 mm. (material) | 10.200 | 3.36 | 34.27 |
| mt23ppb100a | Ud | Herrajes de colgar, kit para puerta corredera. (material) | 1.000 | 8.53 | 8.53 |
| mt23ppb102c | m | Carril puerta corredera doble aluminio. (material) | 1.870 | 9.72 | 18.18 |
| mt22pxh025aa | Ud | Puerta interior ciega hueca, de tablero de fibras acabado en melamina color blanco, con alma alveolar de papel kraft, de 203x82,5x3,5 cm. (material) | 1.000 | 52.38 | 52.38 |
| mt22ata015ab | m | Tapajuntas de MDF, con acabado en melamina, de color blanco, 70x10 mm. (material) | 10.400 | 1.36 | 14.14 |
| mt23hba020j | Ud | Tirador con manecilla para cierre de aluminio, serie básica, para puerta interior corredera, para interior. (material) | 1.000 | 27.94 | 27.94 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.200 | 22.45 | 26.94 |
| mo058 | h | Ayudante carpintero. (mano de obra) | 1.200 | 21.15 | 25.38 |
| % | % | Costes directos complementarios | 2 % | 242.54 | 4.85 |
|  |  | Costes directos |  |  | 247.39 |
