# Placa de anclaje al paramento, para fijación de toldo de vela tensada

- Propiedad del archivo: CYPE INGENIEROS, S.A.
- Formato: FIEBDC-3/2002
- Divisa: EUR
- Costes indirectos: 3.00 %
- IVA: 21.00 %

## L Carpintería, cerrajería, vidrios y protecciones solares

### LS Protecciones solares

#### LSS Velas tensadas

**LSS030** Ud Placa de anclaje al paramento, para fijación de toldo de vela tensada.
Placa de anclaje al paramento, de acero inoxidable AISI 316, de 250x250 mm y 5 mm de espesor, para fijación de toldo de vela tensada mediante anclaje mecánico por atornillado. Incluso pletinas para fijación mediante atornillado en elemento de hormigón con tornillos de acero.
Incluye: Replanteo. Anclaje al paramento de los elementos de fijación. Resolución de las uniones al paramento.
Criterio de medición de proyecto: Número de unidades previstas, según documentación gráfica de Proyecto.
Criterio de medición de obra: Se medirá el número de unidades realmente ejecutadas según especificaciones de Proyecto.

| Código | Ud | Descripción | Rendimiento | Precio | Importe |
|---|---|---|---|---|---|
| mt44vel040f | m² | Placa de anclaje al paramento, de acero inoxidable AISI 316, de 250x250 mm y 5 mm de espesor, para fijación de toldo de vela tensada. (material) | 1.000 | 52.50 | 52.50 |
| mt26aaa035b | Ud | Anclaje mecánico tipo tornillo de cabeza avellanada con estrella interior de seis puntas para llave Torx, de acero inoxidable AISI 316. (material) | 4.000 | 3.92 | 15.68 |
| op00ato010 |  | Atornillador. | 1.000 | 0.00 | 0.00 |
| mo011 | h | Oficial 1ª montador. (mano de obra) | 0.800 | 20.48 | 16.38 |
| mo080 | h | Ayudante montador. (mano de obra) | 0.800 | 18.92 | 15.14 |
| % | % | Costes directos complementarios | 2 % | 99.70 | 1.99 |
|  |  | Costes directos |  |  | 101.69 |
