# Aislamiento térmico de suelos flotantes, con poliestireno extruido

- Propiedad del archivo: CYPE INGENIEROS, S.A.
- Formato: FIEBDC-3/2002
- Divisa: EUR
- Costes indirectos: 3.00 %
- IVA: 21.00 %

## N Aislamientos e impermeabilizaciones

### NA Aislamientos térmicos

#### NAL Suelos flotantes

**NAL050** m² Aislamiento térmico de suelos flotantes, con poliestireno extruido.
Aislamiento térmico de suelos flotantes, formado por panel rígido de poliestireno extruido Ursa XPS F N-III I "URSA IBÉRICA AISLANTES", de superficie lisa y mecanizado lateral recto, de 60 mm de espesor, resistencia a compresión >= 300 kPa, resistencia térmica 1,8 m²K/W, conductividad térmica 0,033 W/(mK), colocado a tope, simplemente apoyado, cubierto con film de polietileno de 0,2 mm de espesor y desolidarización perimetral realizada con el mismo material aislante, preparado para recibir una base de pavimento de mortero u hormigón. Incluso cinta autoadhesiva para sellado de juntas.
Incluye: Limpieza y preparación de la superficie soporte. Replanteo y corte del aislamiento. Colocación del aislamiento. Colocación del film de polietileno. Sellado de juntas del film de polietileno.
Criterio de medición de proyecto: Superficie medida según documentación gráfica de Proyecto.
Criterio de medición de obra: Se medirá la superficie realmente ejecutada según especificaciones de Proyecto.

| Código | Ud | Descripción | Rendimiento | Precio | Importe |
|---|---|---|---|---|---|
| mt16pxp010fe | m² | Panel rígido de poliestireno extruido Ursa XPS F N-III I "URSA IBÉRICA AISLANTES", según UNE-EN 13164, de superficie lisa y mecanizado lateral recto, de 60 mm de espesor, resistencia a compresión >= 300 kPa, resistencia térmica 1,8 m²K/W, conductividad térmica 0,033 W/(mK), Euroclase E de reacción al fuego según UNE-EN 13501-1, con código de designación XPS-EN 13164-T1-CS(10/Y)300-DS(70,90)-DLT(2)5-CC(2/1,5/50)125-WL(T)0,7-WD(V)3-FTCD1. (material) | 1.050 | 13.85 | 14.54 |
| mt16png010d | m² | Film de polietileno de 0,2 mm de espesor y 184 g/m² de masa superficial. (material) | 1.050 | 0.41 | 0.43 |
| mt16aaa030 | m | Cinta autoadhesiva para sellado de juntas. (material) | 0.400 | 0.30 | 0.12 |
| mo054 | h | Oficial 1ª montador de aislamientos. (mano de obra) | 0.080 | 20.48 | 1.64 |
| mo101 | h | Ayudante montador de aislamientos. (mano de obra) | 0.080 | 18.92 | 1.51 |
| % | % | Costes directos complementarios | 2 % | 18.24 | 0.36 |
|  |  | Costes directos |  |  | 18.60 |
