# Aislamiento acústico a ruido aéreo, en partición interior de hoja de fábrica, con paneles de poliestireno expandido

- Propiedad del archivo: CYPE INGENIEROS, S.A.
- Formato: FIEBDC-3/2002
- Divisa: EUR
- Costes indirectos: 3.00 %
- IVA: 21.00 %

## N Aislamientos e impermeabilizaciones

### NB Aislamientos acústicos

#### NBP Particiones

**NBP011** m² Aislamiento acústico a ruido aéreo, en partición interior de hoja de fábrica, con paneles de poliestireno expandido.
Aislamiento acústico, a ruido aéreo, en partición interior de hoja de fábrica, realizado con panel rígido de poliestireno expandido, Grafipol Medianeras "VALERO", según UNE-EN 13163, de superficie lisa y mecanizado lateral a media madera, de 40 mm de espesor, resistencia térmica 1,25 m²K/W, conductividad térmica 0,033 W/(mK), colocado a tope y con fijaciones mecánicas.
Incluye: Corte del aislamiento. Colocación del aislamiento. Fijación del aislamiento. Resolución de puntos singulares.
Criterio de medición de proyecto: Superficie medida según documentación gráfica de Proyecto.
Criterio de medición de obra: Se medirá la superficie realmente ejecutada según especificaciones de Proyecto.

| Código | Ud | Descripción | Rendimiento | Precio | Importe |
|---|---|---|---|---|---|
| mt16pel060Dnq | m² | Panel rígido de poliestireno expandido, Grafipol Medianeras "VALERO", según UNE-EN 13163, de superficie lisa y mecanizado lateral a media madera, de 40 mm de espesor, resistencia térmica 1,25 m²K/W, conductividad térmica 0,033 W/(mK), Euroclase E de reacción al fuego según UNE-EN 13501-1, con código de designación EPS-EN 13163-T3-L3-W2-S5-P10-BS50-DS(N)2; proporcionando una mejora del índice global de reducción acústica ponderado A de 55 dBA. (material) | 1.050 | 2.93 | 3.08 |
| mt16aaa025a | Ud | Taco de expansión y clavo de polipropileno, de 60 mm, con aro de estanqueidad, para fijación de placas aislantes. (material) | 2.500 | 0.07 | 0.18 |
| mo054 | h | Oficial 1ª montador de aislamientos. (mano de obra) | 0.120 | 22.00 | 2.64 |
| mo101 | h | Ayudante montador de aislamientos. (mano de obra) | 0.060 | 20.34 | 1.22 |
| % | % | Costes directos complementarios | 2 % | 7.12 | 0.14 |
|  |  | Costes directos |  |  | 7.26 |
