# Drenaje de suelos con lámina drenante de polietileno, de 7 mm de espesor, preparado para recibir directamente el revestimiento (no incluido en este precio)

- Propiedad del archivo: CYPE INGENIEROS, S.A.
- Formato: FIEBDC-3/2002
- Divisa: EUR
- Costes indirectos: 3.00 %
- IVA: 21.00 %

## N Aislamientos e impermeabilizaciones

### ND Drenajes y desolidarizaciones

#### NDR Drenajes

**NDR010** m² Drenaje de suelos con lámina drenante de polietileno, de 7 mm de espesor, preparado para recibir directamente el revestimiento (no incluido en este precio).
Formación de drenaje de suelos mediante lámina drenante de polietileno, de 7 mm de espesor, preparado para recibir directamente el revestimiento (no incluido en este precio). Incluso p/p de corte y preparación de las láminas drenantes.
Incluye: Corte y preparación de las láminas drenantes. Colocación de las láminas drenantes.
Criterio de medición de proyecto: Superficie medida según documentación gráfica de Proyecto.
Criterio de medición de obra: Se medirá la superficie realmente ejecutada según especificaciones de Proyecto.

| Código | Ud | Descripción | Rendimiento | Precio | Importe |
|---|---|---|---|---|---|
| mt15res330a | m² | Lámina drenante de polietileno, de 7 mm de espesor, suministrada en rollos de 20 m de longitud. (material) | 1.050 | 13.42 | 14.09 |
| mo029 | h | Oficial 1ª aplicador de láminas impermeabilizantes. (mano de obra) | 0.201 | 17.54 | 3.53 |
| mo067 | h | Ayudante aplicador de láminas impermeabilizantes. (mano de obra) | 0.201 | 16.43 | 3.30 |
| % | % | Costes directos complementarios | 2 % | 20.92 | 0.42 |
|  |  | Costes directos |  |  | 21.34 |
