# Lámina separadora de polietileno, de 0,2 mm de espesor y 184 g/m² de masa superficial, colocada sobre el terreno o sobre un encachado

- Propiedad del archivo: CYPE INGENIEROS, S.A.
- Formato: FIEBDC-3/2002
- Divisa: EUR
- Costes indirectos: 3.00 %
- IVA: 21.00 %

## N Aislamientos e impermeabilizaciones

### NG Geosintéticos

#### NGL Láminas separadoras

**NGL010** m² Lámina separadora de polietileno, de 0,2 mm de espesor y 184 g/m² de masa superficial, colocada sobre el terreno o sobre un encachado.
Lámina separadora de polietileno, de 0,2 mm de espesor y 184 g/m² de masa superficial, colocada sobre el terreno o sobre un encachado.
Incluye: Colocación de la lámina separadora. Resolución de solapes y uniones.
Criterio de medición de proyecto: Superficie medida según documentación gráfica de Proyecto.
Criterio de medición de obra: Se medirá la superficie realmente ejecutada según especificaciones de Proyecto, incluyendo las entregas y los solapes.

| Código | Ud | Descripción | Rendimiento | Precio | Importe |
|---|---|---|---|---|---|
| mt16png010d | m² | Film de polietileno de 0,2 mm de espesor y 184 g/m² de masa superficial. (material) | 1.150 | 0.41 | 0.47 |
| mo020 | h | Oficial 1ª construcción. (mano de obra) | 0.030 | 18.89 | 0.57 |
| mo113 | h | Peón ordinario construcción. (mano de obra) | 0.015 | 17.67 | 0.27 |
| % | % | Costes directos complementarios | 2 % | 1.31 | 0.03 |
|  |  | Costes directos |  |  | 1.34 |
