# Impermeabilización de muro de hormigón en contacto con el terreno, por su cara interior, con lechada de cemento. Sistema "PANTALLAX"

- Propiedad del archivo: CYPE INGENIEROS, S.A.
- Formato: FIEBDC-3/2002
- Divisa: EUR
- Costes indirectos: 3.00 %
- IVA: 21.00 %

## N Aislamientos e impermeabilizaciones

### NI Impermeabilizaciones

#### NIM Muros en contacto con el terreno

**NIM015** m² Impermeabilización de muro de hormigón en contacto con el terreno, por su cara interior, con lechada de cemento. Sistema "PANTALLAX".
Impermeabilización de muro de hormigón en contacto con el terreno, por su cara interior. Sistema Imper White "PANTALLAX", formado por dos capas de lechada impermeabilizante, color blanco, compuesta de cemento Portland, arena de cuarzo y aditivos tensoactivos, permeable al vapor de agua y resistente a la helada, que actúa como barrera superficial del hormigón, (rendimiento: 3,5 kg/m² la primera capa y 3,5 kg/m² la segunda capa).
Incluye: Aplicación de la primera capa. Aplicación de la segunda capa.
Criterio de medición de proyecto: Superficie medida según documentación gráfica de Proyecto.
Criterio de medición de obra: Se medirá la superficie realmente ejecutada según especificaciones de Proyecto.

| Código | Ud | Descripción | Rendimiento | Precio | Importe |
|---|---|---|---|---|---|
| mt09liv030b | kg | Lechada impermeabilizante, color blanco, compuesta de cemento Portland, arena de cuarzo y aditivos tensoactivos, permeable al vapor de agua y resistente a la helada, para sistema Imper "PANTALLAX". (material) | 7.000 | 1.21 | 8.47 |
| mq06pym010 | h | Mezcladora-bombeadora para morteros y yesos proyectados, de 3 m³/h. (maquinaria) | 0.100 | 8.52 | 0.85 |
| mo032 | h | Oficial 1ª aplicador de productos impermeabilizantes. (mano de obra) | 0.130 | 23.97 | 3.12 |
| mo070 | h | Ayudante aplicador de productos impermeabilizantes. (mano de obra) | 0.130 | 22.77 | 2.96 |
| % | % | Costes directos complementarios | 2 % | 15.40 | 0.31 |
|  |  | Costes directos |  |  | 15.71 |
