# Aislamiento térmico reflexivo de suelos flotantes

- Propiedad del archivo: CYPE INGENIEROS, S.A.
- Formato: FIEBDC-3/2002
- Divisa: EUR
- Costes indirectos: 3.00 %
- IVA: 21.00 %

## N Aislamientos e impermeabilizaciones

### NR Aislamientos térmicos reflexivos

#### NRL Suelos flotantes

**NRL010** m² Aislamiento térmico reflexivo de suelos flotantes.
Aislamiento térmico reflexivo de suelos flotantes, formado por complejo multicapa, de 8 mm de espesor total, con, una resistencia térmica intrínseca (sin cámara de aire) de 1,33 m²K/W y una conductividad térmica de 0,023 W/(mK), simplemente apoyado. Incluso cinta autoadhesiva "WÜRTH" para sellado de juntas.
Incluye: Limpieza y preparación de la superficie soporte. Replanteo y corte del aislamiento. Colocación del aislamiento. Sellado de juntas.
Criterio de medición de proyecto: Superficie medida según documentación gráfica de Proyecto.
Criterio de medición de obra: Se medirá la superficie realmente ejecutada según especificaciones de Proyecto.

| Código | Ud | Descripción | Rendimiento | Precio | Importe |
|---|---|---|---|---|---|
| mt16arw010def | m² | Complejo multicapa, compuesto de una capa de espuma de polietileno, una lámina de aluminio con tratamiento anticorrosión, un film alveolar de polietileno y una lámina de polietileno de baja densidad (LDPE), de 8 mm de espesor total, con, una resistencia térmica intrínseca (sin cámara de aire) de 1,33 m²K/W y una conductividad térmica de 0,023 W/(mK), suministrado en rollos de 1,20x25 m. (material) | 1.100 | 4.98 | 5.48 |
| mt16arw100o | m | Cinta autoadhesiva "WÜRTH", de aluminio, de color blanco, con adhesivo acrílico, de 0,03 mm de espesor y 50 mm de anchura, para sellado de juntas. (material) | 0.450 | 0.72 | 0.32 |
| mo054 | h | Oficial 1ª montador de aislamientos. (mano de obra) | 0.100 | 20.48 | 2.05 |
| mo101 | h | Ayudante montador de aislamientos. (mano de obra) | 0.050 | 18.92 | 0.95 |
| % | % | Costes directos complementarios | 2 % | 8.80 | 0.18 |
|  |  | Costes directos |  |  | 8.98 |
