# Aislamiento térmico bajo forjado, con paneles de aglomerado de corcho expandido

- Propiedad del archivo: CYPE INGENIEROS, S.A.
- Formato: FIEBDC-3/2002
- Divisa: EUR
- Costes indirectos: 3.00 %
- IVA: 21.00 %

## N Aislamientos e impermeabilizaciones

### NV Aislamientos térmicos de origen vegetal

#### NVD Forjados

**NVD010** m² Aislamiento térmico bajo forjado, con paneles de aglomerado de corcho expandido.
Aislamiento térmico bajo forjado, formado por panel de aglomerado de corcho expandido, ICB "SOCYR", de 10 mm de espesor, de 1000x500 mm, color negro, de entre 105 y 125 kg/m³ de densidad, resistencia térmica 0,25 m²K/W, conductividad térmica 0,04 W/(mK), factor de resistencia a la difusión del vapor de agua entre 7 y 14, Euroclase E de reacción al fuego, según UNE-EN 13501-1, resistencia a compresión >= 100 kPa, colocado a tope y fijado mecánicamente.
Incluye: Corte y preparación del aislamiento. Colocación del aislamiento. Fijación del aislamiento.
Criterio de medición de proyecto: Superficie medida según documentación gráfica de Proyecto.
Criterio de medición de obra: Se medirá la superficie realmente ejecutada según especificaciones de Proyecto.

| Código | Ud | Descripción | Rendimiento | Precio | Importe |
|---|---|---|---|---|---|
| mt16acs010sa | m² | Panel de aglomerado de corcho expandido, ICB "SOCYR", de 10 mm de espesor, de 1000x500 mm, color negro, de entre 105 y 125 kg/m³ de densidad, resistencia térmica 0,25 m²K/W, conductividad térmica 0,04 W/(mK), factor de resistencia a la difusión del vapor de agua entre 7 y 14, Euroclase E de reacción al fuego, según UNE-EN 13501-1, resistencia a compresión >= 100 kPa; según UNE-EN 13170. (material) | 1.050 | 6.54 | 6.87 |
| mt16aaa020lg | Ud | Fijación mecánica para paneles aislantes de aglomerado de corcho expandido, colocados directamente sobre la superficie soporte. (material) | 3.000 | 0.20 | 0.60 |
| mo054 | h | Oficial 1ª montador de aislamientos. (mano de obra) | 0.100 | 23.74 | 2.37 |
| mo101 | h | Ayudante montador de aislamientos. (mano de obra) | 0.100 | 21.94 | 2.19 |
| % | % | Costes directos complementarios | 2 % | 12.03 | 0.24 |
|  |  | Costes directos |  |  | 12.27 |
