# Panel para cubierta plana

- Propiedad del archivo: CYPE INGENIEROS, S.A.
- Formato: FIEBDC-3/2002
- Divisa: EUR
- Costes indirectos: 3.00 %
- IVA: 21.00 %

## Q Cubiertas

### QC Componentes de cubiertas planas

#### QCN Paneles y tableros

**QCN100** m² Panel para cubierta plana.
Panel compuesto de: cara superior de tablero aglomerado hidrófugo, de 10 mm de espesor y cara inferior de placa de yeso laminado, de 13 mm de espesor, de 2440x600 mm, con bordes canteados, Euroclase A2-s1, d0 de reacción al fuego, según UNE-EN 13501-1, fijado con tornillos autorroscantes de cabeza avellanada, de acero galvanizado, sobre estructura de madera, con una luz entre apoyos de 60 cm, para cubierta plana.
Incluye: Replanteo y corte de los paneles. Colocación y fijación.
Criterio de medición de proyecto: Superficie medida según documentación gráfica de Proyecto.
Criterio de medición de obra: Se medirá la superficie realmente ejecutada según especificaciones de Proyecto.

| Código | Ud | Descripción | Rendimiento | Precio | Importe |
|---|---|---|---|---|---|
| mt13eag050a | m² | Panel compuesto de: cara superior de tablero aglomerado hidrófugo, de 10 mm de espesor y cara inferior de placa de yeso laminado, de 13 mm de espesor, de 2440x600 mm, con bordes canteados, Euroclase A2-s1, d0 de reacción al fuego, según UNE-EN 13501-1. (material) | 1.050 | 16.00 | 16.80 |
| mt13pst100e | Ud | Tornillo autorroscante de cabeza avellanada, de acero galvanizado, de 6 mm de diámetro y 80 mm de longitud. (material) | 12.000 | 0.17 | 2.04 |
| mo054 | h | Oficial 1ª montador de aislamientos. (mano de obra) | 0.180 | 20.48 | 3.69 |
| mo101 | h | Ayudante montador de aislamientos. (mano de obra) | 0.180 | 18.92 | 3.41 |
| % | % | Costes directos complementarios | 2 % | 25.94 | 0.52 |
|  |  | Costes directos |  |  | 26.46 |
