# Soporte discontinuo, de tabiques aligerados, para tablero en cubierta inclinada

- Propiedad del archivo: CYPE INGENIEROS, S.A.
- Formato: FIEBDC-3/2002
- Divisa: EUR
- Costes indirectos: 3.00 %
- IVA: 21.00 %

## Q Cubiertas

### QU Componentes de cubiertas inclinadas y curvas

#### QUG Formación de pendientes

**QUG010** m² Soporte discontinuo, de tabiques aligerados, para tablero en cubierta inclinada.
Soporte discontinuo, de tabiques aligerados de ladrillo cerámico hueco de 24x11,5x9 cm recibido con mortero de cemento industrial, color gris, M-5, suministrado a granel, con un porcentaje de aligeramiento del 25% y rematado superiormente con maestras de pasta de cemento rápido, para tablero en cubierta inclinada. Incluso papel kraft para desolidarización de la unión entre el tabique aligerado y el tablero.
Incluye: Limpieza y preparación de la superficie soporte. Replanteo de las pendientes y trazado de limatesas, limahoyas y juntas. Colocación y aplomado de miras de referencia. Tendido de hilos entre miras. Ejecución de los tabiques aligerados. Maestreado del remate de los tabiques aligerados para recibir el tablero. Colocación de las cintas de papel sobre los tabiques aligerados.
Criterio de medición de proyecto: Superficie medida según documentación gráfica de Proyecto, deduciendo los huecos de superficie mayor de 1 m².
Criterio de medición de obra: Se medirá la superficie realmente ejecutada según especificaciones de Proyecto, deduciendo los huecos de superficie mayor de 1 m².

| Código | Ud | Descripción | Rendimiento | Precio | Importe |
|---|---|---|---|---|---|
| mt04lvc010c | Ud | Ladrillo cerámico hueco doble, para revestir, 24x11,5x9 cm, para uso en fábrica protegida (pieza P), densidad 780 kg/m³, según UNE-EN 771-1. (material) | 25.988 | 0.29 | 7.54 |
| mt08aaa010a | m³ | Agua. (material) | 0.004 | 1.50 | 0.01 |
| mt09mif010cb | t | Mortero industrial para albañilería, de cemento, color gris, categoría M-5 (resistencia a compresión 5 N/mm²), suministrado a granel, según UNE-EN 998-2. (material) | 0.016 | 50.20 | 0.80 |
| mt09pce030 | kg | Cemento rápido CNR4 según UNE 80309, en sacos. (material) | 1.502 | 0.18 | 0.27 |
| mt13blw200 | m² | Papel kraft. (material) | 0.100 | 0.21 | 0.02 |
| mq06mms010 | h | Mezclador continuo con silo, para mortero industrial en seco, suministrado a granel. (maquinaria) | 0.060 | 1.94 | 0.12 |
| mo020 | h | Oficial 1ª construcción. (mano de obra) | 0.600 | 23.10 | 13.86 |
| mo113 | h | Peón ordinario construcción. (mano de obra) | 0.350 | 21.69 | 7.59 |
| % | % | Costes directos complementarios | 2 % | 30.21 | 0.60 |
|  |  | Costes directos |  |  | 30.81 |
