# Capa de mortero de cemento, para regularización de faldón de hormigón, en cubierta inclinada

- Propiedad del archivo: CYPE INGENIEROS, S.A.
- Formato: FIEBDC-3/2002
- Divisa: EUR
- Costes indirectos: 3.00 %
- IVA: 21.00 %

## Q Cubiertas

### QU Componentes de cubiertas inclinadas y curvas

#### QUG Formación de pendientes

**QUG100** m² Capa de mortero de cemento, para regularización de faldón de hormigón, en cubierta inclinada.
Capa de mortero de cemento, industrial, M-5, de 3 cm de espesor, acabado fratasado, para regularización de faldón de hormigón, en cubierta inclinada.
Incluye: Vertido, extendido y regleado de la capa de mortero de regularización.
Criterio de medición de proyecto: Superficie medida según documentación gráfica de Proyecto.
Criterio de medición de obra: Se medirá la superficie realmente ejecutada según especificaciones de Proyecto.

| Código | Ud | Descripción | Rendimiento | Precio | Importe |
|---|---|---|---|---|---|
| mt08aaa010a | m³ | Agua. (material) | 0.010 | 1.50 | 0.02 |
| mt09mif010ca | t | Mortero industrial para albañilería, de cemento, color gris, categoría M-5 (resistencia a compresión 5 N/mm²), suministrado en sacos, según UNE-EN 998-2. (material) | 0.056 | 53.48 | 2.99 |
| mo020 | h | Oficial 1ª construcción. (mano de obra) | 0.150 | 23.10 | 3.47 |
| mo077 | h | Ayudante construcción. (mano de obra) | 0.200 | 21.94 | 4.39 |
| % | % | Costes directos complementarios | 2 % | 10.87 | 0.22 |
|  |  | Costes directos |  |  | 11.09 |
