# Tablero estructural de madera, para formación de faldón en cubierta inclinada

- Propiedad del archivo: CYPE INGENIEROS, S.A.
- Formato: FIEBDC-3/2002
- Divisa: EUR
- Costes indirectos: 3.00 %
- IVA: 21.00 %

## Q Cubiertas

### QU Componentes de cubiertas inclinadas y curvas

#### QUN Paneles y tableros para faldones

**QUN030** m² Tablero estructural de madera, para formación de faldón en cubierta inclinada.
Tablero estructural de partículas de madera para uso en ambiente húmedo, tipo P5, según UNE-EN 312, de 2500x1250 mm y 15 mm de espesor, con bordes canteados, fijado mecánicamente sobre soporte discontinuo de madera; para formación de faldón en cubierta inclinada. Incluso grapas de acero al carbono galvanizado electrolítico, para fijación de los tableros.
Incluye: Replanteo. Corte de las piezas. Apoyo y fijación de los tableros.
Criterio de medición de proyecto: Superficie del faldón medida en verdadera magnitud, según documentación gráfica de Proyecto.
Criterio de medición de obra: Se medirá, en verdadera magnitud, la superficie realmente ejecutada según especificaciones de Proyecto.

| Código | Ud | Descripción | Rendimiento | Precio | Importe |
|---|---|---|---|---|---|
| mt08eff040aa | m² | Tablero estructural de partículas de madera para uso en ambiente húmedo, tipo P5, según UNE-EN 312, de 2500x1250 mm y 15 mm de espesor, con bordes canteados, Euroclase D-s2, d0 de reacción al fuego, según UNE-EN 13501-1, clase E1 en emisión de formaldehído, según UNE-EN 13986. (material) | 1.050 | 7.52 | 7.90 |
| mt07emr512a | kg | Grapas de acero al carbono galvanizado electrolítico, de sección rectangular, con puntas de cincel o divergentes, de varias dimensiones, con una resistencia a la tracción del alambre mayor o igual a 800 N/mm², según UNE-EN 14592 y Eurocódigo 5, para fijación madera-madera, para clases de servicio 1 y 2 según UNE-EN 1995-1-1. (material) | 0.200 | 27.00 | 5.40 |
| op00gra010 |  | Grapadora neumática. | 1.000 | 0.00 | 0.00 |
| op00cep010 |  | Garlopa. | 1.000 | 0.00 | 0.00 |
| mo017 | h | Oficial 1ª carpintero. (mano de obra) | 0.161 | 24.32 | 3.92 |
| mo058 | h | Ayudante carpintero. (mano de obra) | 0.161 | 22.91 | 3.69 |
| % | % | Costes directos complementarios | 2 % | 20.91 | 0.42 |
|  |  | Costes directos |  |  | 21.33 |
