# Pintura natural de origen mineral al silicato, fotocatalítica, sobre paramento exterior

- Propiedad del archivo: CYPE INGENIEROS, S.A.
- Formato: FIEBDC-3/2002
- Divisa: EUR
- Costes indirectos: 3.00 %
- IVA: 21.00 %

## R Revestimientos y trasdosados

### RF Pinturas en paramentos exteriores

#### RFF Naturales de origen mineral al silicato, fotocatalíticas

**RFF010** m² Pintura natural de origen mineral al silicato, fotocatalítica, sobre paramento exterior.
Aplicación manual de dos manos de pintura natural de origen mineral al silicato, fotocatalítica, color blanco, acabado mate, textura lisa, la primera diluida con un 10% de diluyente, a base de silicato potásico y la siguiente sin diluir, (rendimiento: 0,2 kg/m²); sobre paramento exterior de mortero de cemento.
Criterio de valoración económica: El precio incluye la protección de los elementos del entorno que puedan verse afectados durante los trabajos y la resolución de puntos singulares.
Incluye: Preparación, limpieza y lijado previo del soporte. Preparación de la mezcla. Aplicación de una mano de fondo y una mano de acabado.
Criterio de medición de proyecto: Superficie medida según documentación gráfica de Proyecto, con el mismo criterio que el soporte base.
Criterio de medición de obra: Se medirá la superficie realmente ejecutada según especificaciones de Proyecto, con el mismo criterio que el soporte base.

| Código | Ud | Descripción | Rendimiento | Precio | Importe |
|---|---|---|---|---|---|
| mt27pma020a | kg | Pintura natural de origen mineral al silicato, fotocatalítica, para exterior, a base de silicato potásico, sin disolventes, de color blanco, acabado mate, textura lisa, resistente a los rayos UV, con propiedades ignífugas, transpirable, permeable al vapor de agua, con un contenido de sustancias orgánicas volátiles (VOC) < 5 g/l, con ensayo de reducción de NOx, según UNE-ISO 22197-1; para aplicar con brocha, rodillo o pistola. (material) | 0.400 | 17.90 | 7.16 |
| mt27pma035 | kg | Diluyente, a base de silicato potásico. (material) | 0.020 | 14.15 | 0.28 |
| op00tal020 |  | Taladro con batidora. | 1.000 | 0.00 | 0.00 |
| mo038 | h | Oficial 1ª pintor. (mano de obra) | 0.105 | 23.10 | 2.43 |
| mo076 | h | Ayudante pintor. (mano de obra) | 0.105 | 21.94 | 2.30 |
| % | % | Costes directos complementarios | 2 % | 12.17 | 0.24 |
|  |  | Costes directos |  |  | 12.41 |
