# Revestimiento térmico y acústico con mortero ligero de cal y perlita, sobre paramento interior

- Propiedad del archivo: CYPE INGENIEROS, S.A.
- Formato: FIEBDC-3/2002
- Divisa: EUR
- Costes indirectos: 3.00 %
- IVA: 21.00 %

## R Revestimientos y trasdosados

### RK Pinturas, morteros y revestimientos para aislamiento térmico y acústico

#### RKT Morteros de cal y perlita

**RKT010** m² Revestimiento térmico y acústico con mortero ligero de cal y perlita, sobre paramento interior.
Revestimiento térmico y acústico continuo, de 20 mm de espesor, a buena vista, de mortero ligero de cal y perlita, aplicado mecánicamente, y acabado final con una capa de enlucido de yeso de aplicación en capa fina C6, sobre paramento interior vertical, de hasta 3 m de altura. Incluso guardavivos de plástico y metal con perforaciones para la formación de aristas.
Criterio de valoración económica: El precio incluye la resolución de puntos singulares.
Incluye: Preparación del soporte que se va a revestir. Realización de maestras. Colocación de guardavivos en las esquinas y salientes. Preparación del mortero en la máquina mezcladora. Proyección mecánica del mortero. Aplicación de regla de aluminio. Paso de cuchilla de acero. Aplicación del enlucido.
Criterio de medición de proyecto: Superficie medida desde el pavimento hasta el techo, según documentación gráfica de Proyecto, sin deducir huecos menores de 4 m² y deduciendo, en los huecos de superficie mayor de 4 m², el exceso sobre 4 m². No han sido objeto de descuento los paramentos verticales que tienen armarios empotrados, sea cual fuere su dimensión.
Criterio de medición de obra: Se medirá, a cinta corrida, la superficie realmente ejecutada según especificaciones de Proyecto, considerando como altura la distancia entre el pavimento y el techo, sin deducir huecos menores de 4 m² y deduciendo, en los huecos de superficie mayor de 4 m², el exceso sobre 4 m². Los paramentos que tengan armarios empotrados no serán objeto de descuento sea cual fuere su dimensión.

| Código | Ud | Descripción | Rendimiento | Precio | Importe |
|---|---|---|---|---|---|
| mt28mdb010d | l | Mortero ligero de cal y perlita, para aplicar mediante proyección mecánica. (material) | 11.240 | 0.80 | 8.99 |
| mt09pye010a | m³ | Pasta de yeso para aplicación en capa fina C6, según UNE-EN 13279-1. (material) | 0.003 | 166.70 | 0.50 |
| mt28vye010 | m | Guardavivos de plástico y metal, estable a la acción de los sulfatos. (material) | 0.215 | 0.35 | 0.08 |
| mq06pym010 | h | Mezcladora-bombeadora para morteros y yesos proyectados, de 3 m³/h. (maquinaria) | 0.280 | 8.52 | 2.39 |
| op00tal020 |  | Taladro con batidora. | 1.000 | 0.00 | 0.00 |
| mo033 | h | Oficial 1ª yesero. (mano de obra) | 0.117 | 23.10 | 2.70 |
| mo071 | h | Ayudante yesero. (mano de obra) | 0.063 | 21.94 | 1.38 |
| % | % | Costes directos complementarios | 2 % | 16.04 | 0.32 |
|  |  | Costes directos |  |  | 16.36 |
