# Imprimación anticorrosiva, para la protección de elementos de acero frente a la corrosión

- Propiedad del archivo: CYPE INGENIEROS, S.A.
- Formato: FIEBDC-3/2002
- Divisa: EUR
- Costes indirectos: 3.00 %
- IVA: 21.00 %

## R Revestimientos y trasdosados

### RL Tratamientos superficiales de protección

#### RLC Anticorrosión

**RLC010** m² Imprimación anticorrosiva, para la protección de elementos de acero frente a la corrosión.
Aplicación manual de dos manos de imprimación anticorrosiva, bicomponente, hasta alcanzar un espesor total de 100 µm, para la protección de elementos de acero frente a la corrosión.
Incluye: Limpieza del soporte. Aplicación del producto.
Criterio de medición de proyecto: Superficie medida según documentación gráfica de Proyecto, con el mismo criterio que el soporte base.
Criterio de medición de obra: Se medirá la superficie realmente ejecutada según especificaciones de Proyecto, con el mismo criterio que el soporte base.

| Código | Ud | Descripción | Rendimiento | Precio | Importe |
|---|---|---|---|---|---|
| mt27tsd030a | kg | Imprimación anticorrosiva, bicomponente, a base de resina epoxi, inhibidores de corrosión y agua. (material) | 0.500 | 10.36 | 5.18 |
| mo038 | h | Oficial 1ª pintor. (mano de obra) | 0.500 | 22.13 | 11.07 |
| mo076 | h | Ayudante pintor. (mano de obra) | 0.300 | 21.02 | 6.31 |
| % | % | Costes directos complementarios | 2 % | 22.56 | 0.45 |
|  |  | Costes directos |  |  | 23.01 |
